# Energetische Sanierung Vorderhaus und Quergebäude
Angebotsaufforderung (GAEB DA XML 3.2, DA83)
Projekt: 17728
Währung: EUR
Vergabeart: Freihändige Vergabe
Ausführungsbeginn: 13.03.2026
Ausführungsende: 04.09.2026
Auftraggeber: Covivio Quadriga 48. GmbH, c/o Covivio Immobilien GmbH, Essener Straße 66, 46047 Oberhausen
Erstellt mit: GXML Toolbox V3.3 R20230829, iTWO_64 V24.0.454, 16.01.2026

## Zusätzlicher Text
A) ALLGEMEINE VERTRAGSBEDINGUNGEN
===================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind.

Es dürfen nur Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom Auftragnehmer (AN) tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung des zuständigen Bauleiters, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## Zusätzlicher Text
B) ALLGEMEINE TECHNISCHE VERTRAGSBEDINGUNGEN
=====================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) ZUSÄTZLICHE TECHNISCHE VERTRAGSBEDINGUNGEN
======================================================

Allgemeines

Ergänzend zu den Allgemeinen Vertragsbedingungen für die Ausführung von Bauleistungen (AVB) -VOB/B- und den Allgemeinen Technischen Vertragsbedingungen (ATV) -VOB/C- gelten die nachstehenden Ausführungen, einschließlich der aufgeführten Normen in den jeweils neuesten Fassungen. Hinsichtlich Fertigungszeichnungen und Maße (Vermessungsarbeiten) handelt es sich um Nebenleistungen gemäß ATV DIN 18299 Nr. 4.1 die, sofern nicht ausdrücklich anderweitig bestimmt, entsprechend in die Einheitspreise einzukalkulieren sind.

Projektkurzbeschreibung

Energetische Komplettsanierung und Modernisierung der beiden Gebäude Vorderhaus und Quergebäude mit Einrüstung der Fassaden, Austausch der Fenster, Türen und Tore, Außendämmung der Fassaden, Ertüchtigung der Bestandsinstallation sowie Neugestaltung  der beiden  Außenflächen Zwischenhof und Garten, mit einer Gesamtfläche von knapp tausend Quadratmeter. Im Zwischenhof erfolgt die erstmalige Errichtung einer Fahrradüberdachungskonstruktion sowie Müllcontainereinhausung aus Stahl. Die großzüge Gartenfläche erhält einen befestigten Gemeinschaftsbereich mit hochwertigem Außenmöbiliar, neue Zuwegungen mit Beleuchtung sowie Mietergärten  zur Nutzung durch die Hausgemeinschaft.

Beschreibung der Örtlichkeit

Das Grundstück Berliner Straße 26 befindet sich im Ortsteil 13189 Berlin-Pankow, Zur Orientierung ist diesen Ausschreibungsunterlagen ein Lageplan (M 1:1000) beigefügt. Zufahrts-, Zuwegungs- und Lagermöglichkeiten sind vorhanden, können jedoch eingeschränkt sein. Zu erhaltende Sträucher, Hecken, Blumen- /Grünbeete dürfen nicht beschädigt werden. Erforderliche Abdeck- und Schutzarbeiten über die Dauer der Arbeiten sind Bestandteil der Gesamtleistung und in die Einheitspreise einzukalkulieren. Der Bieter hat sich über die örtlichen Gegebenheiten eigenverantwortlich zu informieren. Dieser Aufwand ist in die Einheitspreise einzukalkulieren und wird nicht gesondert vergütet.

Ausführung der Putz- und Anstricharbeiten in den Wohnungsinnenräumen

Zum Umfang der in dieser Leistungsbeschreibung aufgeführten Einzelpositionen, zählt neben dem liefern und einbauen, auch die notwendige Ausführung der nach dem Einbau in den Wohnungsinnenräumen erforderlichen Beiputz- und Malerarbeiten, zur Anarbeitung der vorhandenen Wandbeläge an die Neuelemente. Die Anarbeitung der Laibungen innen und finale Ausbildung der Putzanschlüsse, hat um die Belästigung für die Mieterinnen und Mieter so gering wie möglich zu halten, unmittelbar nach der Montage  und ohne zeitliche Verzögerungen zu erfolgen. Dieser Leistungsaufwand ist in die Einheitspreise der nachfolgend beschriebenen Positionen einzukalkulieren und wird nicht gesondert vergütet.

Vereinbarung der Mietertermine für Bestandsaufnahme, Elementetausch und Anschlussarbeiten

Das zur Bestandsaufnahme der Altelemente und Einbau der Neuelemente mehrfach notwendige Betreten der Wohneinheiten und dafür erforderliche vereinbaren der Ausführungstermine mit den Mieterinnen und Mietern, ist vom Bieter eigenverantwortlich durchzuführen und entsprechend zu dokumentieren. Dieser Aufwand ist in die nachfolgend aufgeführten Einzelpositionen einzukalkulieren und wird nicht gesondert vergütet. Gleiches gilt für das erstellen und aushängen notwendiger Informationsschreiben im Treppenhaus.

Angebotszeichnungen

Dem Leistungsverzeichnis beigefügte Fensterübersichten dienen lediglich der Darstellung von Fensteraufteilung, Konstruktions- und  Öffnungsarten. Die tatsächlichen Fenstergrößen sind vor der Fertigung an der jeweiligen Einbausituation durch das eigenverantwortliche Aufmessen zu prüfen. Soweit in den Positionsbeschreibungen keine Angaben zu Profilausbildung gemacht sind, können die zur Ermittlung der Profilausbildungen notwendigen Angaben (z.B. erforderliches Trägheitsmoment, horizontale Lasten etc.) der Fensterübersicht bzw. aus den Eckdaten zum Bauobjekt entnommen werden. Die den verschiedenen Positionen beigefügten Detailskizzen dienen lediglich als Anhalt für die Kalkulation und stellen eine mögliche Lösung dar. Andere Lösungen können angenommen werden, wenn sie die Anforderungen erfüllen. Abwandlungen gegenüber der gewünschten Anschlusssituation müssen klar hervorgehoben werden.

Recycling

Es werden nur Fenster-/Tür-Systeme berücksichtigt, die eine Entsorgung mit anschließendem Recycling gewährleisten. Altfenster und Profilreste müssen aufgearbeitet, stofflich getrennt und wiederverwertet werden. Ein Nachweis ist auf Verlangen der Bauleitung vorzulegen.

Fertigungszeichnungen

Zeichnungen zu veränderten Details der Fensterkonstruktion und der Anschlüsse zum Baukörper sind im Auftragsfalle auf Anforderung der Bauleitung rechtzeitig vorzulegen. Mit der Fertigung darf erst begonnen werden, wenn die Zeichnungen vom Bauherrn oder dessen Bevollmächtigten freigegeben sind. Ansonsten gelten die gewünschten Bauanschlussdetails.

Maße

Erforderliche Vermessungsarbeiten auf Basis bauseitiger Höhenbezugspunkte (Meterrisse) sind vom Auftragnehmer vor Beginn der Fertigung auszuführen. Liegen Rohbautoleranzen über den Vorgaben der DIN 18202, ist der Auftraggeber unverzüglich schriftlich zu informieren. Auf die grundsätzliche Prüf- und Hinweispflicht des Auftragnehmers gem. § 4 Nr. 3 VOB/B wird ausdrücklich hingewiesen. Bei den in den Einzelpositionen genannten Maße handelt es sich, wenn nicht anders beschrieben, um Rohbaumaße.

Gerüste

Alle für den Einbau der Fenster sowie für deren äußeren Abdichtungsarbeiten erforderlichen Gerüste werden bauseitig für die gesamte Bauzeit gestellt. Die Höhen der Arbeitslagen sowie die erforderlichen Abstände der Gerüste zum Baukörper sind mit der Bauleitung rechzeitig abzustimmen. Umbauarbeiten am Gerüst - soweit erforderlich - werden ausschließlich bauseits vorgenommen. Bei Benutzung der Gerüste sind die Vorschriften der Berufsgenossenschaft grundsätzlich zu berücksichtigen und - soweit erforderlich – die Bestimmungen der Bauaufsicht.

Anforderungen an die Elemente

Statische Anforderungen:

Die Fensterkonstruktionen, einschließlich deren Verbindungselementen, müssen alle planmäßig auf sie einwirkenden Kräfte aufnehmen können. Die Elemente sind statisch ausreichend so am Baukörper zu befestigen, dass alle auf sie planmäßig einwirkenden Kräfte in den Baukörper eingeleitet werden können. Ansatzpunkte für die Ermittlung der objektbezogenen Leistungsanforderungen auf Basis der örtlichen Windbelastung bezüglich Windwiderstandsfähigkeit, Schlagregendichtheit und Luftdurchlässigkeit sind der DIN 18055 „Kriterien für die Anwendung von Fenstern und Außentüren nach DIN EN 14351-1" zu entnehmen. Eine Krafteinwirkung aus dem Baukörper auf die Elemente darf nicht stattfinden.Unter den angenommenen Beanspruchungen darf sich die Rahmenkonstruktion zwischen zwei Auflagern nicht mehr als 1/200 der Länge bzw. max.15 mm für die gesamte Konstruktion durchbiegen (Mindestanforderung).Die planmäßigen Beanspruchungen sind gemäß nachfolgenden Regelwerken, in den jeweils neuesten Fassungen, anzunehmen: Zusätzliche Belastungen sind den Positionsbeschreibung bzw. den Angaben zum Bauobjekt zu entnehmen. Ein statischer Nachweis kann nach DIN EN 1991-1-4 / NA gefordert werden. Für Fensterelemente mit absturzsichernder Funktion gilt die DIN 18008-4 „Glas im Bauwesen – Bemessungs- und Konstruktionsregeln- Teil 4: Zusatzanforderungen an absturzsichernde VerglasungenEin gültiger Nachweis zur Ermittlung der Tragkraft von Kunststoff-Rahmensystemen (Glasfalzanschlag) nach DIN 18008-4 Anhang D „Nachweis der Stoßsicherheit von Lagerkonstruktionen" Punkt D.1.2 kann gefordert werden.Verglasungen sind, unter Berücksichtigung der wärme- und schallschutztechnischen Anforderungen, so zu wählen, dass eine Durchbiegung zwischen den Scheibenkanten von nicht mehr als L/300 der Länge, maximal jedoch 8 mm nicht überschritten wird. Vorgaben seitens Glashersteller sind zudem zu beachten.
Als Nachweise gelten Eignungsprüfungen nach RAL-RG 716 oder die Vorlage der entsprechenden Systemprüfungen des Profilsystemgebers. Ansonsten ist ein Prüfbericht eines anerkannten Prüfinstitutes für die Maximalgrößen in Abhängigkeit der Farbe von den angebotenen Fenster- und Türöffnungsarten vorzulegen.

Bauphysikalische Anforderungen:

Für die Anforderungen an den Wärme- und Feuchteschutz gelten:
- Gebäudeenergiegesetz (GEG)
- DIN 4108 "Wärmeschutz im Hochbau"
- Richtlinien der Bauregelliste A
- DIN EN ISO 10077 "Wärmetechnisches Verhalten von Fenstern, Türen und Abschlüssen / Berechnung des Wärmedurchgangskoeffizienten"
- Die Einwirkung von Schlagregen und Tauwasser ist so zu begrenzen, dass Schäden (z.B. unzulässige Minderung des Wärmeschutzes) vermieden werden.

Für die Anforderungen an den Schallschutz gelten:
- DIN 4109 "Schallschutz im Hochbau" in der jeweils neuesten Fassung.
- VDI-Richtlinie 2719 "Schalldämmung von Fenstern" in der jeweils neuesten Fassung.

Die Anschlüsse zwischen Fenstern und Baukörper sind unter Beachtung der Anforderungen an die Schalldämmung der Fenster auszubilden. Horizontal oder schräg angeordneten Blechflächen die der Bewitterung ausgesetzt sind (z.B. vorgehängte Bleche, Fensterbänke, usw.) sind zu entdröhnen. Es wird eine rückseitige Antidröhn-Beschichtung von ca. 2/3 der gesamten Ausladungsfläche gefordert. Dies ist in die Vertragspreise mit einzurechnen. Bei senkrechten Blechflächen ist eine Anti-Dröhnbeschichtung nur dann einzurechnen, wenn diesbezüglich in der Leistungsbeschreibung eine entsprechende Forderung enthalten ist.

Werkstoffe

Kunststoffe

Die verwendete, weichmacherfreie Hart-PVC Formmasse muss mindestens folgende Anforderungen erfüllen:
- Vicat- Erweichungstemperatur VST/B50, nach DIN EN ISO 306: 75°C
- Kerbschlagzähigkeit nach Charpy, nach DIN EN ISO 179, 1eA: 20 kJ/m²
- Elastizitätsmodul: Biegemodul Ef DIN EN ISO 178 bzw. Zugmodul Et DIN EN ISO 5271-3: 2200 N/mm2
- Stabilitätszeit ist, nach DIN 53381-1 bzw. DIN EN ISO 182-2 > 30 min)
- Klassifizierung zum Brandverhalten: Nach DIN EN 13501-1: Klasse E
- Chemikalienbeständigkeit: Nach DIN 8061 (Beiblatt 1) beständig gegen im Umfeld des Fensters bzw. Rollladenkastens eingesetzte Baumaterialien (wie Kalk, Zement, usw.).

Metallteile

Aluminium
Für die Anforderungen an Aluminium gilt:
- DIN 1748 bei Strangpressprofilen
- DIN EN 485 bei Blechen und Bändern

Stahl
Alle Stahlteile, die nach dem Einbau nicht mehr zugänglich sind, müssen  entsprechend DIN 18360, gegen Korrosion geschützt sein.
Die Wandstärken der Stahlaussteifungen müssen mindestens 1,5 mm betragen. Beim Zusammenbau unterschiedlicher Metalle ist die elektrochemische Spannungsreihe zu beachten. Metalle mit unterschiedlichem Spannungspotenzial sind durch geeignete Isolierzwischenlagen so zu trennen, dass keine Kontaktkorrosion und keine anderen ungünstigen Beeinflussungen auftreten können.

Dichtprofile

Alle Dichtungen, die der Außenwitterung ausgesetzt sind, müssen den Güte- und Prüfbestimmungen für Kunststoff-Fenster RAL - GZ 716 entsprechen. Dies gilt auch für APTK (EPDM) Dichtungen. Alle Dichtprofile müssen mit den angrenzenden Stoffen (z.B. Rahmenprofile und den Anstrichen) verträglich sein.

Tauwasserbleitung der Fensterkonstruktionen

Blendrahmenentwässerung: Eventuell anfallendes Tauwasser im Falzbereich muss unmittelbar und kontrolliert nach außen abgeführt werden können. Hierzu sind bei allen Fensteröffnungsarten in den unteren Blendrahmen- / Riegelquerstücke Entwässerungsöffnungen vorzusehen. Die Entwässerung erfolgt grundsätzlich über die Vorkammer wahlweise nach außen (sichtbar) oder nach unten (verdecktliegend) und wird durch Auslauföffnungen (Schlitze 28 x 5 mm und in Ausnahmefällen Bohrungen 8 mm) sichergestellt. Die Entwässerungsanordnung ist gemäß der jeweiligen Systembeschreibung durchzuführen. Entwässerungsöffnungen durch Verstärkungskammern sind nicht zulässig. Es muss eine rücklaufsichere Falzentwässerung gegeben sein.Glasfalzentwässerung:Aufgrund der Garantiebedingungen der Isolierglashersteller muss der Glasfalz bei Verglasung mit dichtstofffreiem Falzgrund Öffnungen zum Feuchtigkeitsausgleich haben und mit den Angaben der Systembeschreibung übereinstimmen. Die Belüftungs- / Entwässerungsöffnungen müssen die Mindestabmessungen aufweisen.

Verstärkung der Fensterprofile

Es gelten grundsätzlich die Aussteifungsrichtlinien des Systemherstellers. Die Bemessung und der Einbau der notwendigen Aussteifungen hat entsprechend statischer Erfordernis und eigenverantwortlich vom Bieter zu erfolgen. Das Liefern und Einbauen aller erforderlichen Aussteifungen und Verstärkungen ist in die Einheitspreise der Positionen einzukalkulieren und wird nicht gesondert vergütet. Sämtliche Verstärkungs- und Aussteifungsprofile müssen aus verzinktem Stahl sein und eine Mindestwandstärke von 1,5 mm aufweisen.

Profileckverbindung der Fensterkonstruktion

Eckverbindungen sind im Stumpfschweißverfahren herzustellen. Die Bruchgrenze bei Belastung der Eckverbindung darf die in der Systembeschreibung für jedes Profil genannten Werte nicht unterschreiten. Für andere Rahmenverbindungen ist die Eignung nachzuweisen. Die Rahmenverbindungen müssen eine ausreichende Festigkeit, Steifigkeit und Dichtheit aufweisen.
Die Festigkeit der Rahmenverbindungen muss den Anforderungen der RAL-GZ 695 sowie der RAL-GZ 716 entsprechen. Für geschweißte Rahmen aus PVC-Profilen gilt die Richtlinie DVS 2207 Teil 25. Für mechanische Verbindungen ist die Eignung nachzuweisen. Dieser Nachweis hat nach der ift- Richtlinie FE-06/1 "Prüfung von mechanischen und stumpf geschweißten T-Verbindungen bei Kunststofffenstern" zu erfolgen. Zusätzlich müssen die mitgeltenden Normen und Regelwerke der RAL-GZ 716 erfüllt sein.

Falzdichtungen

Die Falzdichtungen in den Dichtungsebenen zwischen Flügel- und Blendrahmen sind einheitlich umlaufend in einer Ebene einzubauen. Alternativ sind auch eckverschweißte Lösungen zugelassen, sofern diese dauerhaft dicht gegen Wind und Wasser verbunden sind. Es muss die Möglichkeit bestehen, die Dichtprofile leicht auswechseln zu können. Die Entwässerungsrinne muss so groß bemessen sein, dass eine bequeme und ungehinderte Reinigungsmöglichkeit gewährleistet ist.

Beschläge

Beschläge müssen den Anforderungen der EN 13126 entsprechen und den zu erwartenden Belastungen ausgebildet sein. Die Beschlagteile müssen nachjustierbar und die verwendeten Werkstoffe gegen Korrosion geschützt sein. Für den Einbau sind die Vorgaben der jeweiligen Beschlagshersteller und Systemgeber zu beachten. Eine dauerhafte sowie sichere Befestigung aller Beschlagsteile ist sicherzustellen. Die Möglichkeit zur Wartung und ggf. Austausch der Beschläge muss gegeben sein. Ecklager bei Drehkippbeschlägen müssen den Flügel bei jeder Flügelstellung sicher führen, auch wenn der Fensterflügel durch eine Windböe plötzlich aufgestoßen wird. Falls keine besonderen Schutzmaßnahmen, wie z.B. Fehlbediendungssperren oder Vorrichtungen einer besonderen Öffnungsfolge zu Ausführung kommen, muss sichergestellt werden, dass der Flügel bei einer Fehlbedienung nicht absacken kann. Der Fensterflügel muss sich im eingebauten Zustand um mindesten 90° öffnen lassen, sofern die baulichen Situationen dies zulassen.
Folgende Zusatzeinrichtung  wird grundsätzlich gefordert und ist zusammen mit den Beschlägen anzubieten:

- Handhebel-Öffnungseinrichtung für Elemente mit Oberlichtflügel

Die Bedienhöhen der Fenstergriffe sind in Absprache mit dem Auftraggeber festzulegen. Innerhalb eines Raumes sind diese - soweit möglich - einheitlich auszuführen. Es kommen folgende Fenstergriffe zur Ausführung:

- Standardgriff weiß

Abweichende Ausführungen sind den Positionsbeschreibungen zu entnehmen.Bei Kippflügeln und Oberlichtflügeln sind, soweit in den Positionsbeschreibungen nicht anders angegeben, grundsätzlich zusätzliche Fang- und Putzscheren vorzusehen.Sämtliche Benutzerinformationen, insbesondere zu Wartung- und Pflegearbeiten, sind entsprechend den Forderungen der jeweiligen Landesbauordnungen und dem Produkthaftungsgesetz spätestens mit der Schlussrechnung unaufgefordert an den Auftraggeber zur Weiterleitung an den Nutzer zu übergeben.

Verglasung und Paneele

Glasdicken

Die Glasdicken sind unter Berücksichtigung der im Punkt „Anforderungen an die Fensterkonstruktion / Statische Anforderungen“ angegebenen Belastungen zu ermitteln.

Glaseinbau und Verklotzung

Der Einbau der Verglasungen ist entsprechend der freigegebene Systembeschreibung auszuführen. Bei den Verglasungsarbeiten ist die DIN 18361 "Verglasungsarbeiten", sowie die Vorschriften der Isolierglashersteller sowie die "Verglasungsrichtlinie" des Instituts des Glaserhandwerks zu beachten. Bei Sonderverglasung sind auf Wunsch Muster vorzulegen. Es werden nur Systeme zugelassen, deren als Hohlkammer ausgebildeter Glasfalzüberschlag eine Höhe von mind. 20 mm hat. Die Höhe wird ab der Oberkante Klotzauflagefläche gemessen. Die Trag- und Distanzklötze sind entsprechend der Flügelöffnungsart nach den "Verklotzungsrichtlinien" des Instituts des Glaserhandwerks für Verglasungstechnik und Fensterbau (IHG) Hadamar auszuführen. Grundsätzlich dürfen keine Holzklötze, gleich welcher Art, verwendet werden. In Frage kommen nur Klötze aus weichmacherfreien Kunststoffen wie z.B. Nylon, Hart- PVC, Polystyrol u.a. Die tragenden Klötze müssen 80 mm bis 100 mm lang sein und sollen den Scheibenrand auf jeder Seite 2 mm überragen.

Glashalteleisten

Über die Glashalteleisten ist bei vorgefertigten Dichtprofilen über die gesamte Länge ein gleichmäßiger Anpressdruck sicherzustellen. Die Glashalteleisten sind in den Ecken dicht zu stoßen und müssen jederzeit austauschbar sein. Die Angaben des Systemgebers sind einzuhalten.

Es folgt die Angabe der Planungsglastypen und Anforderungen an die Verglasung. Die Verglasungen werden in den Einzelpositionen separat beschrieben:

Wärmedämmglas (4-16-4-16-4)
 Wärmedurchgangskoeffizient Ug = ca. 0.6 W/m²K
 Lichttransmission TL = ca. 74 %
 Gesamtenergiedurchlassg = ca. 53 %
 Schalldämm-Maß Rw = 32 db
 Gesamtdicke ca. 44 mm

Paneelausfachungen

Für die Lieferung und den Einbau von Ausfachungen gilt sinngemäß die im Abschnitt Glas/Verglasung näher beschriebene Regelung. Die in der nachfolgenden Beschreibung der Paneele gemachten Angaben zu den einzusetzenden Werkstoffen und deren Querschnitt sind formale Mindestanforderungen.
Der Dämmkern der Paneele ist in druckfester Ausführung und/oder mit einem druckfesten Umleimer auszuführen. Kommt als Dämmkern Mineralwolle zur Ausführung, so ist diese in stehender Faser und mit zusätzlicher mechanischer Sicherung gegen Absacken zu verarbeiten.
Die beschriebenen Paneele müssen nach dem Stand der Technik ausgebildet sein. Durch konstruktive Maßnahmen muss verhindert werden, dass eine Durchfeuchtung sowie eine mechanische Zerstörung des Dämmstoffes eintritt. Die Beschreibung der für die Ausführung geplanten Paneele ist in den entsprechenden Positionen einzeln beschrieben.

Paneel (4,5/46,5/3)
 Wärmedurchgangskoeffizient Ug = ca. 0.48 W/m²K
 Gesamtdicke ca. 54 mm

Einbau der Elemente

Die Planung und Ausführung der Baukörperanschlüsse ist nach den anerkannten Regeln der Technik auszuführen. Die Anschlussausbildung muss die Anforderungen aus dem Wärme-, Schall- und Feuchtigkeitsschutz erfüllen. Dabei sind folgende Vorschriften einzuhalten:

- DIN 4108 Beiblatt 2
- DIN 4108-7
- Gebäudeenergiegesetz (GEG) in der jeweils neuesten Fassung
- Richtlinie "Leitfaden zur Montage" von der RAL-Gütegemeinschaft Fenster und Haustüren

Befestigung der Elemente

Das Eigengewicht der Fenster- bzw. Türelemente sind über druckfeste Unterkonstruktionen (wie z.B. Tragklötze) in das Bauwerk einzuleiten. Die jeweiligen Unterkonstruktionen müssen so angeordnet werden, dass sowohl die inneren als auch die äußeren Elementabdichtungen ohne jegliche Unterbrechung ausgeführt werden können. Beim Einbau der Fenster ist darauf zu achten, dass die Verankerungen/Unterkonstruktionen:

- die Kräfte aus Fenstern und Fensterwänden einwandfrei auf den Baukörper übertragen
- die Bewegungen, sowohl aus thermischen Belastungen der Fenster und Fensterelemente als auch aus die zu erwartenden Formänderungen des Baukörpers aufnehmen können
- gegen verschieben gesichert werden.
- die Funktion der Abdichtungen nicht beeinträchtigt werden

Durch den Einbau von Rollladenkästen darf die Standfestigkeit der Elemente nicht beeinträchtigt werden. Falls aufgrund des Rollladenkastens keine ausreichende Befestigung des oberen Blendrahmens erfolgen kann, muss der Blendrahmen durch geeignete Maßnahmen (z.B. zusätzliche waagrechte Stahlrohraussteifungen) entsprechend standsicher ausgebildet werden. Die Revisionsöffnung für die Rollladenkästen muss sich trotz dieser Zusatzmaßnahmen ungehindert öffnen lassen.

Abdichtung zum Baukörper

Die Anschlüsse zum Baukörper müssen den bauphysikalischen Anforderungen gerecht werden, d.h. die Anforderungen aus Wärmeschutz, Feuchtigkeitsschutz, Schalldämmung und Fugenbewegung sind zu beachten. Raumseitige Abdichtungen sind dampfdiffusionsdicht auszuführen. Diese müssen verhindern, dass Feuchtigkeit zwischen Rahmen und Wand eindringen kann. Die außenseitige Abdichtung muss schlagregendicht ausgeführt sein und einen Dampfdruckausgleich zur Außenseite ermöglichen. Bei Abdichtungsarbeiten von Anschlussfugen mit elastischen Dichtstoffen sind die Vorgaben der DIN 18540 sinngemäß anzuwenden. Dies hat Gültigkeit sowohl für die konstruktive Fugenausbildung, als auch für die zulässige Gesamtverformung des Dichtstoffes.

Dichtsysteme

Vorkomprimierte Fugendichtbänder, imprägnierte Dichtbänder aus Schaumkunststoff für äußere und innere Abdichtungen. Die jeweiligen Herstellervorschriften sind zu beachten. Es dürfen nur nach DIN 18542 geprüfte und klassifizierte Systeme eingesetzt werden. Im Außenbereich sind Dichtbänder der Beanspruchungsgruppe 1 (BG1) zugelassen. Dichtbänder der BG2 dürfen nur vor direkter Sonnenbestrahlung geschützt eingesetzt werden. Bei der Verarbeitung sind die Verarbeitungsrichtlinien der jeweiligen Hersteller zu beachten.

Bauabdichtungsfolien

Bauabdichtungsfolien müssen in ihrer Eigenschaft dem Verwendungszweck und der DIN 18195 entsprechen. Sie dürfen nach DIN 52452 keine aggressiven Bestandteile beinhalten und müssen mit den angrenzenden Baustoffen (z.B. PVC Blendrahmen, Aluminium und den Anstrichen) verträglich sein. Dichtfolien müssen alterungsbeständig und - soweit sie direkten Witterungseinflüssen ausgesetzt sind - gegen diese beständig sein. Wird die Bauabdichtungsfolie verklebt, so müssen die Klebeflächen frei von Verunreinigungen und Fremdstoffen sein. Zur Wahrung der Funktionsfähigkeit sind sie mechanisch zu sichern. PVC-Profile dürfen nicht mit bitumenhaltigen Stoffen in Verbindung kommen, es dürfen nur kaltverschweißbare Folien verwendet werden. Die Angaben des Herstellers sind zu beachten.

Elastische Dichtstoffe

Bei der Abdichtung von Anschlussfugen mit spritzbaren Dichtstoffen gilt weiter die DIN 18540 und DIN 18545-2 sowie die jeweiligen Herstellervorschriften. Bei der Festlegung der Fugenbreite ist die zulässige Gesamtverformung zu berücksichtigen. Bei der Ausführung ist eine Zweiflankenhaftung sicherzustellen. Hierzu ist ein nichtsaugendes, geschlossenzelliges Hinterfüllmaterial zu verwenden. Weitere Hinweise zum Stand der Technik sind dem IVD- Merkblatt Nr. 9 "Dichtstoffe in der Anschlussfuge für Fenster und Außentüren - Grundlagen für Planung und Ausführung" zu entnehmen.Für andere Dichtsysteme muss die Eignung gemäß ift - Richtlinie MO-01/1 "Baukörperanschluss von Fenstern; Teil 1 Verfahren zur Ermittlung der Gebrauchstauglichkeit von Abdichtungssystemen" nachgewiesen werden.Die Montagerichtlinien / Anwendungshinweise der Hersteller sind zu beachten.

Diese "Zusätzlichen Technischen Vertragsbedingungen (ZTV)" sind als solche Bestandteil der Leistungsbeschreibung und werden wesentlicher Vertragsbestandteil.
Ergänzend zu behördlichen Auflagen aus Landesbauordnung, Arbeitsstättenrichtlinie, etc., zur VOB und zu den allgemeinen Vertragsbedingungen gelten die nachstehenden Ausführungen einschließlich der angeführten Normen, sowie die DIN-Bestimmungen und Richtlinien des Institutes für Fenstertechnik e.V. in Rosenheim.
Die nachfolgenden Leistungsdefinitionen bestimmen die vertraglich geschuldete Leistung des Auftragnehmers. Der Bieter bestätigt, dass die nachfolgend aufgeführten Lohnsätze unter Beachtung der preisrechtlichen Vorschriften ermittelt sind und die üblichen Berechnungsmerkmale bereits vollständig beinhalten. Sätze und Preise gelten für die gesamte Bauzeit. Sämtliche Preise sind Nettopreise.
Der Auftragnehmer ist verpflichtet, bei nicht vertragsgemäßer Lieferung, die im Leistungsverzeichnis angeführte Qualität ohne besondere Vergütung nachzuarbeiten und die hierzu notwenigen Ausbesserungen auf eigene Rechnung vorzunehmen. Dies umfasst auch die Ersatzleistung bei Fenstern und Türen und sonstigen Elementen, sofern sich diese nach dem Versetzen so verziehen, dass sie nicht oder nur mangelhaft schließen. Der Auftragnehmer hat bis zur Abnahme seiner Leistungen diese gegen Beschädigungen zu schützen. Die Beweisführung für Beschädigungen durch Dritte obliegt dem Auftragnehmer.

Fensterfalzlüftungseinrichtungen:

- Die Lüftungseinrichtung darf das Fenster weder von außen, noch von innen optisch verändern.
- Lüftungseinrichtungen dürfen beim geschlossenen Fenster nicht sichtbar sein. Beim geöffneten Fenster müssen diese einsehbar und leicht zu reinigen sein.
- Die Klappenlagerung soll oberhalb der Luftführung gelagert sein, um eine langfristige Funktion im Hinblick auf Verschmutzung zu gewährleisten.
- Einfache Demontage zur ausführlichen Reinigung muss gewährleistet sein.
- Die Luftführung soll beim Eintritt in den Wohnbereich idealerweise zur Decke gerichtet sein. Der Lüfterboden darf keine schmutzanfälligen Querstege aufweisen. Er muss glatt sein.
- Luftführung über Fräsungen durch nicht zugängliche Profil-Hohlkammern ist aus hygienischer Sicht wegen Verschmutzungs- und Verkeimungsgefahr nicht zulässig.
- Es muss gewährleistet sein, dass Fenster optisch und funktionell wieder in den Urzustand versetzt werden können.
- Die automatische Winddruckregelung sollte in zwei Stufen unterhalb 50 Pa erfolgen. Nachweise der Leistungsprüfung des Lüfters nach DIN EN 13141-1 sind auf Verlangen vorzulegen.
- Die Schlagregendichtheit muss entsprechend der DIN EN 12208 bis 600 Pa gewährleistet sein.
- Luftschalldämmung nach EN ISO 10140-1 und -2 ist, je nach Anforderung, auf Verlangen nachzuweisen.

Sofern in den Einzelpositionen nicht anderslautend gefordert, sind alle Flügeleinheiten mit Fensterfalzlüftern nach den Richtlinien und der Montageanleitung des Herstellers auszustatten.

Die nachfolgenden Vertragsbedingungen erläutern den Umfang des Leistungsverzeichnisses:

Zum Leistungsumfang aller aufgeführten Positionen zählen das Fertigen, Liefern und Montieren der Fenster- und Türelemente sowie das Anarbeiten der vorhandenen Wandbeläge mit Herstellung der umseitigen Putzanschlüsse an die neuen Elemente und finalem Anstrich innen.
Die im Leistungsverzeichnis angegebenen Anforderungen und Elementtypen in entsprechenden Qualitäten sind einzusetzen. Alle statischen Fragen, Konstruktionsvorschläge wie Mauerwerksanschlüsse, Glasmaße, Angaben über größtmögliche Flügelgrößen und zulässige Gewichte bzw. Fenster- und Türhöhen und dergleichen, sind vom Bieter alleinverantwortlich zu ermitteln. Die Achsen von Pfosten, Riegeln, Kopplungen oder Sprossen, die Höhen der Griffoliven und sonstiger Bedienelemente ab OKFF sowie die Drehrichtung der Flügel hat der Auftragnehmer vor Fertigungsbeginn nochmals mit dem Auftraggeber final abzustimmen. Nebenleistungen des Auftragnehmers ohne besondere Vergütung sind zusätzlich: Maßaufnahme, Anfertigung der erforderlichen Genehmigungs- und Ausführungszeichnungen einschließlich Abrechnung der Arbeiten. Beförderung aller Stoffe und Bauteile bis zu den Einbaustellen. Schutz und Sicherheitsmaßnahmen, soweit sie im Rahmen der eigenen Leistungen erforderlich sind.

Zeichnungen

Die Konstruktionsansichten in den Einzelpositionen dienen als Anhalt für die Kalkulation. Aus den Ansichtszeichnungen sind Fensteraufteilung, Konstruktions- und Öffnungsarten ersichtlich. Soweit in der Positionsbeschreibung keine Angaben über Profilausbildung gemacht sind, können die zur Ermittlung der Profilausbildung notwendigen Angaben (z.B. erforderliches Trägheitsmoment, horizontale Lasten, etc.) empirisch und aus den Angaben zum Bauobjekt entnommen werden.

Fertigungsunterlagen

Zeichnungen zu Details der Fensterkonstruktion und der Anschlüsse zum Baukörper sind im Auftragsfalle auf Anforderung der Bauleitung ohne besondere Vergütung rechtzeitig vorzulegen. Dem Angebot sind vollständige, gültige und aussagefähige Prüfberichte, Material- bzw. Produktdatenblätter der einzelnen Materialien und Baugruppen/-teile mit Herstellerangaben u. a. für Profile, Glas, Beschläge, Bedienelemente (Oliven) usw. beizufügen. Bei auftretenden Zweifeln und in allen Fällen außergewöhnlicher Belastung ist es erforderlich, zusätzliche Details, Anschlüsse usw. durch Zeichnungen darzulegen und ggf. statische Berechnungen durch den Statiker prüfen zu lassen. Hat der Auftragnehmern Bedenken gegen die vorgesehene Art der Ausführung, die Güte der vom Auftraggeber gelieferten Stoffe und Bauteile oder die Leistungen anderer Unternehmer, so hat er sie der Bauleitung unverzüglich (möglichst vor Beginn der Arbeiten) schriftlich mitzuteilen.

Maßangaben
Maße sind am Objekt zu überprüfen. Alle Maßangaben der Titelpositionen sind lichte Öffnungsmaße.

## Zusätzlicher Text
Referenzelement:
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
Horizontalschnitt Montageposition:

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
## 03 Verglasungsarbeiten nach DIN 18361
Datum: 16.01.2026

### Bereich 1 VORDERHAUS

#### Abschnitt 1.1 DURCHFAHRT

**1.1.10 Ausbau und Entsorgung Altelemente**
Vorhandenes Durchfahrtstor aus Massivholz ausbauen, in Container oder Fahrzeug
laden und einschließlich anfallender Transport- und Entsorgungskosten fachgerecht entsorgen
beziehungsweise einer stofflichen
Verwertung zuführen.

Die Abrechnung erfolgt je Stück ausgebautem und entsorgtem Element, unabhängig Typ und Größe.
Menge: 2,000 Stk

**1.1.20 Dreiteiliges Durchfahrtstorelement 2300x3300mm**
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
Lieferung und Einbau dreiteiliges Durchfahrtstorelement, Größe ca. 2300 mm x 3300 mm Außenmaß, als Holzwerkstoffsandwich- oder
Massivholzkonstruktion,
als zweiflügelige Drehflügeltür mit festem
Oberlicht, mit beidseitig abgesetzter Zierpaneelen
unten und Flügelglaseinlagen nach Bestandsvorlage, Flügellasfeldabmessungen je ca. 860 x 1570 mm,
Wandaufbau im Anschlussbereich einschalig,
Befestigung an Mauerwerk aus Vollziegeln,
Laibungsmontage außen,

Bauphysikalische Anforderungen:

- Windlastklasse 2 (Prüfdruck P1 800 Pa) DIN EN 12210
- Schlagregendichtheit Klasse 5 A (200 Pa] DIN EN 12208
- Bewertetes Schalldämmmaß DIN 4109 Rw 34 dB
- Gesamtenergiedurchlassgrad Verglasung g0,5 DIN EN 410
- Lichttransmissionsgrad über 0,6 bis 0,75
- Luftdurchlässigkeit Klasse 2 DIN EN 12207

Funktionsanforderungen:

- Einbruchhemmung RC 2 DIN EN 1627
- Bedienungskräfte Klasse 1 DIN EN 12217
- Rahmendurchbiegung B (≤ 1/200) DIN EN 12210
- Max. zulässige Verformung Klasse 2 DIN EN 12219
- Mechanische Festigkeit Klasse 3 DIN EN 1192
- Angriffhemmend P4A DIN EN 356,
- Mechanische Dauerhaftigkeit 200.000 Zyklen DIN EN 12400,

Ausstattung:

- Elektrischer Türöffner mit Dreifallenverriegelung
- Komplettgarnitur als Wechselgarnitur
- Thermisch getrennte Schwelle
- Absenkbare einstellbare Bodendichtung
- Gleitschienenobentürschließer hydraulisch mit Schließfolgeregelung und mechanischem Feststeller
- Verdeckter Kabelübergang
- Automatisch verriegelnder Sicherheitstürverschluss mit Falle, Riegel und zwei Automatikfallenriegeln, schlüsselbetätigtes Getriebe, mit Profilzylinder und drei Schlüsseln, mit Wechsel
- Drei Stück Türbänder je Flügel, dreidimensional verstellbar plus Bandsicherungen pro Band
- Trittschutz beidseitig als flächenbündig eingelassenes Sockelblech aus Edelstahl, Höhe ca. 150 mm, feingeschliffen oder gebürstet, Blechdicke 2 mm
- Oberfläche Echtholzfurnier
- Kantenausbildung gefälzt
- Türkanten mit verdecktem Einleimer aus Massivholz
- Zarge als Stockzarge aus Massivholz
- vorgerichtet für Schließanlage
- Abdichtung der inneren Dichtebene mit Anschlussfolie, difusionsdicht DIN 4108-3, überputzbar, dreiseitig, Dichtung für unteren Anschluss der inneren Dichtebene analog,
- Dämmebene (Funktionsebene) vollständig ausgefüllt mit Mineralwolle
- Türflügelfüllungen und Oberlicht aus Verbund-Sicherheitsglas (VSG), P4A, Aufteilung gemäß Bestandsvorlage mit vertikal und horizontal glasteilenden Sprossen oder aufgesetzten Klebesprossen, 16 Stück quadratische Einzelfelder je Flügel
- Vorgerichtet für Notausgangsverschluss DIN EN 179 Typ A Drücker-Betätigung,

Abgerechnet wird je Stück fix und fertig eingebautem Element.
Menge: 2,000 Stk

#### Abschnitt 1.2 TREPPENHAUS

**1.2.10 Ausbau und Entsorgung Altelemente**
Im Vorderhaustreppenhaus vorhandene Altelemente, einschließlich Verbindungs- und Befestigungsmaterialien ausbauen, in Container oder Fahrzeug laden und einschließlich anfallender Transport- und Entsorgungskosten fachgerecht entsorgen beziehungsweise einer stofflichen Verwertung zuführen.

Die Abrechnung erfolgt je Stück ausgebautem und entsorgtem Element unabhängig Typ und Größe.
Menge: 6,000 Stk

**1.2.20 Hauseingangstürelement 1300x3200mm**
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
Lieferung und Einbau zweiteiliges Hauseingangstürelement, Größe ca. 1100 mm x 3200 mm Außenmaß,
als Holzwerkstoffkonstruktion in Sandwichbauweise mit Rahmen, HDF-Absperrung und Stabilisator,
analog Bestand als einflügelige Drehflügeltür mit Rundbogenoberlicht, senkrechten und
waagerechten Zierprofilen innen und außen sowie
radialem Kämpferprofil nach Bestandsvorlage,
Wandaufbau im Anschlussbereich einschalig,
Befestigung an Mauerwerk aus Vollziegeln,
Laibungsmontage außen,

Konstruktion als Holzwerkstofftür
U-Wert: Ud = max. 1,3 W/m²K

Bauphysikalische Anforderungen:

- Windlastklasse 2 (Prüfdruck P1 800 Pa) DIN EN 12210
- Schlagregendichtheit Klasse 5 A (200 Pa] DIN EN 12208
- Bewertetes Schalldämmmaß DIN 4109 Rw 34 dB
- Wärmeschutz DIN EN 150 10077-1, DIN 4108-4  Ud ≤ 1,3 W/m²K
- Gesamtenergiedurchlassgrad Verglasung g 0,5 DIN EN 410
- Lichttransmissionsgrad über 0,6 bis 0,75
- Luftdurchlässigkeit Klasse 2 DIN EN 12207

Funktionsanforderungen:

- Einbruchhemmung RC 2 DIN EN 1627
- Bedienungskräfte Klasse 1 DIN EN 12217
- Rahmendurchbiegung B (≤ 1/200) DIN EN 12210
- Max. zulässige Verformung Klasse 2 DIN EN 12219
- Mechanische Festigkeit Klasse 3 DIN EN 1192
- Angriffhemmend P4A DIN EN 356,
- Mechanische Dauerhaftigkeit 200.000 Zyklen DIN EN 12400,

Ausstattung:

- Elektrischer Türöffner mit Dreifallenverriegelung
- Komplettgarnitur als Wechselgarnitur
- Thermisch getrennte Schwelle
- Absenkbare einstellbare Bodendichtung
- Gleitschienenobentürschließer hydraulisch mit Schließfolgeregelung und mechanischem Feststeller
- Verdeckter Kabelübergang
- Füllungen hochwärmedämmend mit Alueinlage, Füllungen beideitig glatt
- Automatisch verriegelnder Sicherheitstürverschluss mit Falle, Riegel und zwei Automatikfallenriegeln, schlüsselbetätigtes Getriebe, mit PZ inkl. drei Schlüssel, mit Wechsel
- Türbänder drei Stück dreidimensional verstellbar plus Bandsicherungen pro Band
- Trittschutz beidseitig als flächenbündig eingelassenes Sockelblech aus Edelstahl, Höhe ca. 150 mm, feingeschliffen oder gebürstet, Blechdicke 2 mm
- Oberfläche Echtholzfurnier
- Kantenausbildung gefälzt
- Türkanten mit verdecktem Einleimer aus Massivholz
- Zarge als Stockzarge aus Massivholz
- vorgerichtet für Schließanlage
- Abdichtung der inneren Dichtebene mit Anschlussfolie, difusionsdicht DIN 4108-3, überputzbar, dreiseitig, Dichtung für unteren Anschluss der inneren Dichtebene analog,
- Dämmebene (Funktionsebene) vollständig ausgefüllt mit Mineralwolle
- Türflügel mit ovalem Glasfeld ca. 400 x 750 mm und Rundbogenoberlicht, jeweils mit Füllung aus Verbund-Sicherheitsglas (VSG), P4A, Oberlicht mit fünf aufgesetzten, vertikalen Sprossen
- Vorgerichtet für Notausgangsverschluss DIN EN 179 Typ A Drücker-Betätigung,

Abgerechnet wird je Stück fix und fertig eingebautem Hauseingangstürelement.
Menge: 1,000 Stk

**1.2.30 Vorderhauskellertür 1000x1900mm**
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
Lieferung und Einbau
Außenelement als 1-teilige Nebeneingangstür
Größe ca.  1000 mm x 1900 mm
Material  PVC
Farbe  Weiß
Dichtung  Schwarz oder Grau
Rahmen  Blendrahmen ca. 70 mm
Verstärkung: nach Erfordernis
Flügel  Flügel ca. 108 mm
Verstärkung: nach Erfordernis,
Beschlag  Dreh rechts
Griff  Haustür (Öffnung 1)
Türgriff weiß
Haustür Stoßgriff Aluminium
Rosette Aluminium
Rosette Aluminium
Griffhöhe ca. 900 mm
Glas / Füllung  Wärmedämmglas 4-16-4-16-4  (Feld: 1.1, 1.2)
Paneel 4,5/46,5/3 (Feld: 1.3, 1.4)
Sprossen  (Feld 1) Pfosten ca. 92 mm
Zubehör:  Wetterschenkel [außen] (unten)
Farbe : E6/EV1 silber eloxiert
Bodenschwelle  Bodenschwellenprofil,
Obenliegender Türschließer mit variabler Schließkraft (EN 3/4) sowie einstellbarer Schließgeschwindigkeit und Endschlag, Normalmontage auf Türblatt/Bandseite.

Beispielfabrikat Türschließer:
GEZE TS 1500

Angeb. Fabr. Türschließer: '....................................................'
Menge: 1,000 Stk

**1.2.40 Treppenhausfenster Vorderhaus 1300x2400mm**
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
Lieferung und Einbau
Außenelement als einteiliges Fenster
Größe ca.  1300 mm x 2400 mm Außenmaß
1300 mm x 2360 mm Rahmenaußenmaß
Material  PVC
Farbe  Weiß
Dichtung  Schwarz oder Grau
Rahmen  Blendrahmen ca. 84 mm
Verstärkung: nach Erfordernis
Beschlag  Fest im Rahmen
Glas / Füllung  Wärmedämmglas 4-16-4-16-4
Sprossen  (Feld 1) Klebesprosse ca. 23 mm (von links: 250 mm, von links: 800 mm, von unten: 2150 mm (3x), von unten: 250 mm (3x), von unten: 950 mm (2x))
Zubehör  Fensterbankanschlussprofil 40 mm für Fensterbank (unten)
Menge: 3,000 Stk

**1.2.50 Treppenhausobergeschossfenster Vorder- und Hinterhaus 1300x800mm**
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
Lieferung und Einbau
Außenelement als einteiliges Fenster
Größe ca.  1300 mm x 800 mm Außenmaß
1300 mm x 760 mm Rahmenaußenmaß
Material  PVC
Farbe  Weiß
Dichtung  Schwarz oder Grau
Rahmen  Blendrahmen ca. 84 mm
Verstärkung: nach Erfordernis
Beschlag  Fest im Rahmen
Glas / Füllung  Wärmedämmglas 4-16-4-16-4
Sprossen  (Feld 1) Klebesprosse ca. 23 mm (von links: 250 mm, von links: 800 mm, 1x waagerecht (2x))
Zubehör  Fensterbankanschlussprofil 40 mm für Fensterbank (unten)
Menge: 1,000 Stk

**1.2.60 Fensterfalzlüfter**
Selbständig regelnde Fensterfalzlüfter aus Kunststoff zum paarweisen Einbau in Außenelemente aus PVC.
Zulässig nach DIN 1946-6,
schlagregendicht,
Klassifizierung der Luftdurchlässigkeit nach DIN EN 1026,
gemäß Vorgabe des Lüftungskonzeptes,
liefern und fachgerecht
in vorstehende Elemente einbauen

Die Abrechnung erfolgt pro Stück fix und fertig eingebautem Falzlüfter.
Menge: 8,000 Stk

#### Abschnitt 1.3 GE 01 - EG

**1.3.10 Ausbau und Entsorgung Altelemente**
In der Einheit vorhandene Altelemente, einschließlich Verbindungs- und Befestigungsmaterialien ausbauen, in Container oder Fahrzeug laden und einschließlich anfallender Transport- und Entsorgungskosten fachgerecht entsorgen beziehungsweise einer stofflichen Verwertung zuführen.

Die Abrechnung erfolgt je Stück ausgebautem und entsorgtem Element unabhängig Typ und Größe.
Menge: 3,000 Stk

**1.3.20 Dreiteiliges Gewerbefenstertürelement Straßenfassade 2950x3200mm**
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
Lieferung und Einbau
Außenelement als dreiteilige Nebeneingangstür
Größe ca.  2950 mm x 3141.5 mm Außenmaß
2950 mm x 3100 mm Rahmenaußenmaß
Material  PVC
Farbe  Weiß
Dichtung  Schwarz oder Grau
Rahmen  Blendrahmen ca. 70 mm
Verstärkung: nach Erfordernis
Flügel  Flügel ca. 108 mm
Verstärkung: nach Erfordernis,
Teilungen  Pfosten ca. 108 mm
Verstärkung: nach Erfordernis
Beschlag  Fest im Rahmen (Feld: 1, 3)
Dreh rechts (Feld: 2)
Griff  Haustür (Öffnung 2)
Türgriff weiß
Haustür Stoßgriff Aluminium
Rosette Aluminium
Rosette Aluminium
Griffhöhe ca. 1050 mm
Glas / Füllung  Wärmedämmglas 4-16-4-16-4
Zubehör: Kunststoffinnenfensterbank Tiefe ca. 250 mm,  Sockelprofil ca. 40 mm (unten)
Verstärkung: nach Erfordernis
Zierprofil waagerecht [außen]
Wetterschenkel [außen] (unten)
Farbe : E6/EV1 silber eloxiert
Bodenschwelle  Bodenschwellenprofil
Teilungsmaße horizontal  2300mm
Teilungsmaße vertikal  1000mm
Menge: 1,000 Stk

**1.3.30 Zweiteiliges Fenster mit Rollladenvorsatzkasten Vorderhaushoffassade 950x2500mm**
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
Lieferung und Einbau
Außenelement als zweiteiliges Fenster
Größe ca.  950 mm x 2500 mm Außenmaß
950 mm x 2460 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 842 mm
Glas / Füllung  Wärmedämmglas 4-16-4-16-4
Sprossen  (Feld 1) Pfosten ca. 67 mm (1x senkrecht)
(Feld 2) Pfosten ca. 67 mm (1x senkrecht)
(Feld 1) Klebesprosse ca. 23 mm (1x senkrecht (2x))
Zubehör: Kunststoffinnenfensterbank Tiefe ca. 250 mm,  Anschlussprofil 40 mm für Fensterbank (unten)
Zierprofil waagerecht [außen]
Teilungsmaße horizontal  1660mm

Beschattung
Rollladenvorbaukasten
Äußere Führungsschienenabmessungen ca.  50mm x 100mm
Kastenabmessungen ca.  160mm x 160mm
Menge: 2,000 Stk

**1.3.40 Fensterfalzlüfter**
Selbständig regelnde Fensterfalzlüfter aus Kunststoff zum paarweisen Einbau in Außenelemente aus PVC.
Zulässig nach DIN 1946-6,
schlagregendicht,
Klassifizierung der Luftdurchlässigkeit nach DIN EN 1026,
gemäß Vorgabe des Lüftungskonzeptes,
liefern und fachgerecht
in vorstehende Elemente einbauen

Die Abrechnung erfolgt pro Stück fix und fertig eingebautem Falzlüfter.

Beispielfabrikat:
System Regel-air® FFL

Angeb. Fabr.: '....................................................'
Menge: 2,000 Stk

#### Abschnitt 1.4 GE 02 - EG

**1.4.10 Ausbau und Entsorgung Altelemente**
Innerhalb der Mieteinheit vorhandene
Altelemente, einschließlich Verbindungs- und Befestigungsmaterialien ausbauen, in Container oder Fahrzeug laden und
einschließlich anfallender Transport- und Entsorgungskosten fachgerecht entsorgen beziehungsweise stofflicher Verwertung zuführen.

Die Abrechnung erfolgt je Stück ausgebautem
und entsorgtem Element unabhängigTyp und Größe.
Menge: 7,000 Stk

**1.4.20 Zweiteiige Gewerbeaußentür Straßenfassade 950x2900mm**
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
Lieferung und Einbau
Außenelement als zweiteilige Nebeneingangstür
Größe ca.  950 mm x 2900 mm
Material  PVC
Farbe  Weiß
Dichtung  Schwarz oder Grau
Rahmen  Blendrahmen ca. 84 mm
Verstärkung: nach Erfordernis
Flügel  Flügel ca. 108 mm
Verstärkung: nach Erfordernis,
Teilungen  Pfosten ca. 92 mm
Verstärkung: nach Erfordernis
Beschlag  Kipp (Feld: 1)
Dreh rechts (Feld: 2)
Griff  Fenster (Öffnung 1)
Fenstergriff weiß
Griffhöhe ca. 475 mm
Haustür (Öffnung 2)
Türgriff weiß
Haustür Stoßgriff Aluminium
Rosette Aluminium
Rosette Aluminium
Griffhöhe ca. 1050 mm
Glas / Füllung  Einbruchhemmungsglas 10 VSG-12-4-12-6 (P4A)
Zubehör: Kunststoffinnenfensterbank Tiefe ca. 250 mm,  Zierprofil waagerecht [außen]
Wetterschenkel [außen] (unten)
Farbe : E6/EV1 silber eloxiert
Bodenschwelle  Bodenschwellenprofil
Teilungsmaße horizontal  2400mm
Menge: 1,000 Stk

**1.4.30 Zweiteiliges Schaufenster mit Oberlichtkippflügel 2100x2700mm**
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
Lieferung und Einbau
Außenelement als zweiteiliges Fenster
Größe ca.  2100 mm x 2700 mm Außenmaß
2100 mm x 2660 mm Rahmenaußenmaß
Material  PVC
Farbe  Weiß
Dichtung  Schwarz oder Grau
Rahmen  Blendrahmen ca. 84 mm
Verstärkung: nach Erfordernis
Flügel  Flügel ca. 82 mm
Verstärkung: nach Erfordernis,
Teilungen  Pfosten ca. 92 mm
Verstärkung: nach Erfordernis
Beschlag  Kipp (Feld: 1)
Fest im Rahmen (Feld: 2)
Griff  Fenster (Öffnung 1)
Fenstergriff weiß
Griffhöhe ca. 1050 mm
Glas / Füllung  Einbruchhemmungsglas 10 VSG-12-4-12-6 (P4A)
Sprossen  (Feld 1) Klebesprosse ca. 23 mm (4x senkrecht)
Zubehör: Kunststoffinnenfensterbank Tiefe ca. 250 mm,  Anschlussprofil 40 mm für Fensterbank (unten)
Zierprofil [außen] (unten)
Zierprofil waagerecht [außen]
Teilungsmaße horizontal  2160mm
Menge: 2,000 Stk

**1.4.40 Zweiteiliges Fenster mit Rollladenvorsatzkasten Vorderhaushoffassade 950x2500mm**
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
Lieferung und Einbau
Außenelement als zweiteiliges Fenster
Größe ca.  950 mm x 2500 mm Außenmaß
950 mm x 2460 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 842 mm
Glas / Füllung  Wärmedämmglas 4-16-4-16-4
Sprossen  (Feld 1) Pfosten ca. 67 mm (1x senkrecht)
(Feld 2) Pfosten ca. 67 mm (1x senkrecht)
(Feld 1) Klebesprosse ca. 23 mm (1x senkrecht (2x))
Zubehör: Kunststoffinnenfensterbank Tiefe ca. 250 mm,  Anschlussprofil 40 mm für Fensterbank (unten)
Zierprofil waagerecht [außen]
Teilungsmaße horizontal  1660mm

Beschattung
Rollladenvorbaukasten
Äußere Führungsschienenabmessungen ca.  50mm x 100mm
Kastenabmessungen ca.  160mm x 160mm
Menge: 1,000 Stk

**1.4.50 Zweiteiige Gewerbehoftür mit Rollladenvorsatzkasten 1000x3400mm**
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
Lieferung und Einbau
Außenelement als zweiteilige Nebeneingangstür
Größe ca.  1000 mm x 3400 mm
Material  PVC
Farbe  Weiß
Dichtung  Schwarz oder Grau
Rahmen  Blendrahmen ca. 84 mm
Verstärkung: nach Erfordernis
Flügel  Flügel ca. 108 mm
Verstärkung: nach Erfordernis,
Teilungen  Pfosten ca. 92 mm
Verstärkung: nach Erfordernis
Beschlag  Kipp (Feld: 1)
Dreh rechts (Feld: 2)
Griff  Fenster (Öffnung 1)
Fenstergriff weiß
Griffhöhe ca. 500 mm
Haustür (Öffnung 2)
Türgriff weiß
Haustür Stoßgriff Aluminium
Rosette Aluminium
Rosette Aluminium
Griffhöhe ca. 1050 mm
Glas / Füllung  Wärmedämmglas 4-16-4-16-4
Zubehör: Kunststoffinnenfensterbank Tiefe ca. 250 mm,  Zierprofil waagerecht [außen]
Wetterschenkel [außen] (unten)
Farbe : E6/EV1 silber eloxiert
Bodenschwelle  Bodenschwellenprofil
Teilungsmaße horizontal  2600mm

Beschattung
Rollladenvorbaukasten
Äußere Führungsschienenabmessungen ca. 50mm x 100mm
Kastenabmessungen ca.  160mm x 160mm
Menge: 1,000 Stk

**1.4.60 Vierteiliges Fenster mit Rolladenvorsatzkasten Vorderhaushoffassade 1300x2500mm**
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
Lieferung und Einbau
Außenelement als vierteiliges Fenster
Größe ca.  1300 mm x 2500 mm Außenmaß
1300 mm x 2460 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 4)
Fenstergriff weiß
Griffhöhe ca. 388 mm
Fenster (Öffnung 3)
Fenstergriff weiß
Griffhöhe ca. 842 mm
Glas / Füllung  Einbruchhemmungsglas 10 VSG-12-4-12-6 (P4A)
Zubehör: Kunststoffinnenfensterbank Tiefe ca. 250 mm,  Anschlussprofil 40 mm für Fensterbank (unten)
Zierprofil waagerecht [außen]
Teilungsmaße horizontal  1660mm
Teilungsmaße vertikal  650mm

Beschattung
Rollladenvorbaukasten
Äußere Führungsschienenabmessungen ca.  50mm x 100mm
Kastenabmessungen ca.  160mm x 160mm
Menge: 1,000 Stk

**1.4.70 Einteiliges Fenster Vorderhaushoffassade 500x1000mm**
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
Lieferung und Einbau
Außenelement als einteiliges Fenster
Größe ca.  500 mm x 1000 mm Außenmaß
500 mm x 960 mm Rahmenaußenmaß
Material  PVC
Farbe  Weiß
Dichtung  Schwarz oder Grau
Rahmen  Blendrahmen ca. 70 mm
Verstärkung: nach Erfordernis
Flügel  Flügel ca. 74 mm
Verstärkung: nach Erfordernis,
Beschlag  Dreh-Kipp rechts
Griff  Fenster (Öffnung 1)
Fenstergriff weiß
Griffhöhe ca. 480 mm
Glas / Füllung  Einbruchhemmungsglas 10 VSG-12-4-12-6 (P4A)
Zubehör: Kunststoffinnenfensterbank Tiefe ca. 250 mm,  Anschlussprofil 40 mm für Fensterbank (unten)
Menge: 1,000 Stk

**1.4.80 Fensterfalzlüfter**
Selbständig regelnde Fensterfalzlüfter aus Kunststoff zum paarweisen Einbau in Außenelemente aus PVC.
Zulässig nach DIN 1946-6,
schlagregendicht,
Klassifizierung der Luftdurchlässigkeit nach DIN EN 1026,
gemäß Vorgabe des Lüftungskonzeptes,
liefern und fachgerecht
in vorstehende Elemente einbauen

Die Abrechnung erfolgt pro Stück fix und fertig eingebautem Falzlüfter.
Menge: 14,000 Stk

#### Abschnitt 1.5 ME 03 - 1. OG

**1.5.10 Ausbau und Entsorgung Altelemente**
In der Einheit vorhandene Altelemente, einschließlich Verbindungs- und Befestigungsmaterialien ausbauen, in Container oder Fahrzeug laden und einschließlich anfallender Transport- und Entsorgungskosten fachgerecht entsorgen beziehungsweise einer stofflichen Verwertung zuführen.

Die Abrechnung erfolgt je Stück ausgebautem und entsorgtem Element unabhängig Typ und Größe.
Menge: 6,000 Stk

**1.5.20 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.5.30 Vierteilige Fenstertür mit Rundbogenoberlicht Straßenfassade 2100x2900mm**
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
Lieferung und Einbau
Außenelement als vierteiliges Fenster
Größe ca. 2100 mm x 2900 mm Außenmaß
2100 mm x 2850 mm Rahmenaußenmaß
Material  PVC
Farbe  Weiß
Dichtung  Schwarz oder Grau
Rahmen  Blendrahmen ca. 70 mm
Verstärkung: nach Erfordernis
Flügel  Flügel ca. 82 mm
Verstärkung: nach Erfordernis,
Flügel ca. 74 mm
Verstärkung: nach Erfordernis,
Teilungen  Pfosten ca. 92 mm
Verstärkung: nach Erfordernis  ,
Beschlag  Festflügel (Feld: 1)
Dreh-Kipp rechts (Feld: 2, 3)
Dreh-Kipp links (Feld: 4)
Griff  Fenster (Öffnung 2, 3, 4)
Fenstergriff weiß
Griffhöhe ca. 1057 mm
Glas / Füllung  Wärmedämmglas 4-16-4-16-4
Sprossen  (Feld 1) Klebesprosse ca. 43 mm (von links: 1450 mm, von links: 650 mm)
(Feld 1) Klebesprosse ca. 23 mm (von links: 325 mm (2x), von links: 400 mm)
Zubehör: Kunststoffinnenfensterbank Tiefe ca. 250 mm,  Anschlussprofil ca. 50 mm für Fensterbank (unten)
Zierprofil waagerecht [außen]
Teilungsmaße horizontal  2090mm
Teilungsmaße vertikal  650mm,1450mm
Menge: 1,000 Stk

**1.5.40 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.5.50 Vierteiliges Fenster Vorderhaushoffassade 1400x2200mm**
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
Lieferung und Einbau
Außenelement als vierteiliges Fenster
Größe ca.  1400 mm x 2200 mm Außenmaß
1400 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  700mm
Menge: 1,000 Stk

**1.5.60 Fensterfalzlüfter**
Selbständig regelnde Fensterfalzlüfter aus Kunststoff zum paarweisen Einbau in Außenelemente aus PVC.
Zulässig nach DIN 1946-6,
schlagregendicht,
Klassifizierung der Luftdurchlässigkeit nach DIN EN 1026,
gemäß Vorgabe des Lüftungskonzeptes,
liefern und fachgerecht
in vorstehende Elemente einbauen

Die Abrechnung erfolgt pro Stück fix und fertig eingebautem Falzlüfter.
Menge: 12,000 Stk

#### Abschnitt 1.6 ME 04 - 1. OG

**1.6.10 Ausbau und Entsorgung Altelemente**
In der Einheit vorhandene Altelemente, einschließlich Verbindungs- und Befestigungsmaterialien ausbauen, in Container oder Fahrzeug laden und einschließlich anfallender Transport- und Entsorgungskosten fachgerecht entsorgen beziehungsweise einer stofflichen Verwertung zuführen.

Die Abrechnung erfolgt je Stück ausgebautem und entsorgtem Element unabhängig Typ und Größe.
Menge: 10,000 Stk

**1.6.20 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 3,000 Stk

**1.6.30 Zweiteilige Balkonfenstertür Straßenfassade 950x2900mm**
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
Lieferung und Einbau
Außenelement als zweiteilige Fenstertür
Größe ca.  950 mm x 2900 mm Außenmaß
950 mm x 2850 mm Rahmenaußenmaß
Material  PVC
Farbe  Weiß
Dichtung  Schwarz oder Grau
Rahmen  Blendrahmen ca. 70 mm
Verstärkung: nach Erfordernis
Flügel  Flügel ca. 67 mm
Verstärkung: nach Erfordernis
Teilungen  Pfosten ca. 108 mm
Verstärkung: nach Erfordernis
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**1.6.40 Zweiteiliges Erkerseiten- und Loggiafenster Straßenfassade 500x2200mm**
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
Lieferung und Einbau
Außenelement als zweiteiliges Fenster
Größe ca.  600 mm x 2200 mm Außenmaß
600 mm x 2160 mm Rahmenaußenmaß
Material  PVC
Farbe  Weiß
Dichtung  Schwarz oder Grau
Rahmen  Blendrahmen ca. 70 mm
Verstärkung: nach Erfordernis
Flügel  Flügel ca. 67 mm
Verstärkung: nach Erfordernis,
Teilungen  Pfosten ca. 92 mm
Verstärkung: nach Erfordernis  ,
Beschlag  Dreh-Kipp rechts
Griff  Fenster (Öffnung 1)
Fenstergriff weiß
Griffhöhe ca. 388 mm
Fenster (Öffnung 2)
Fenstergriff weiß
Griffhöhe ca. 692 mm
Glas / Füllung  Wärmedämmglas 4-16-4-16-4
Sprossen  (Feld 1) Klebesprosse ca. 23 mm (1x senkrecht)
Zubehör: Kunststoffinnenfensterbank Tiefe ca. 250 mm,  Anschlussprofil 40 mm für Fensterbank (unten)
Zierprofil waagerecht [außen]
Teilungsmaße horizontal  1360mm
Menge: 2,000 Stk

**1.6.50 Sechsteiliges Fenster Straßenfassade 2100x2200mm**
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
Lieferung und Einbau
Außenelement als sechsteiliges Fenster
Größe ca.  2100 mm x 2200 mm Außenmaß
2100 mm x 2160 mm Rahmenaußenmaß
Material  PVC
Farbe  Weiß
Dichtung  Schwarz oder Grau
Rahmen  Blendrahmen ca. 70 mm
Verstärkung: nach Erfordernis
Flügel  Flügel ca. 67 mm
Verstärkung: nach Erfordernis,
Flügel ca. 82 mm
Verstärkung: nach Erfordernis,
Teilungen  Pfosten ca. 92 mm
Verstärkung: nach Erfordernis  ,
Beschlag  Dreh-Kipp rechts (Feld: 1, 2, 4, 5)
Dreh-Kipp links (Feld: 3, 6)
Griff  Fenster (Öffnung 1)
Fenstergriff weiß
Griffhöhe ca. 388 mm
Fenster (Öffnung 2, 3, 4)
Fenstergriff weiß
Griffhöhe ca. 388 mm
Fenster (Öffnung 5, 6)
Fenstergriff weiß
Griffhöhe ca. 692 mm
Glas / Füllung  Wärmedämmglas 4-16-4-16-4
Sprossen  (Feld 1) Klebesprosse ca. 23 mm (1x senkrecht)
(Feld 2) Klebesprosse ca. 23 mm (1x senkrecht)
(Feld 3) Klebesprosse ca. 23 mm (1x senkrecht)
Zubehör: Kunststoffinnenfensterbank Tiefe ca. 250 mm,  Anschlussprofil 40 mm für Fensterbank (unten)
Zierprofil waagerecht [außen]
Teilungsmaße horizontal  1360 mm
Teilungsmaße vertikal  650 mm, 1450 mm, 1450 mm
Menge: 1,000 Stk

**1.6.60 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.6.70 Vierteiliges Fenster Vorderhaushoffassade 1300x2200mm**
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
Lieferung und Einbau
Außenelement als vierteiliges Fenster
Größe ca.  1300 mm x 2200 mm Außenmaß
1300 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  650mm
Menge: 1,000 Stk

**1.6.80 Fensterfalzlüfter**
Selbständig regelnde Fensterfalzlüfter aus Kunststoff zum paarweisen Einbau in Außenelemente aus PVC.
Zulässig nach DIN 1946-6,
schlagregendicht,
Klassifizierung der Luftdurchlässigkeit nach DIN EN 1026,
gemäß Vorgabe des Lüftungskonzeptes,
liefern und fachgerecht
in vorstehende Elemente einbauen

Die Abrechnung erfolgt pro Stück fix und fertig eingebautem Falzlüfter.
Menge: 20,000 Stk

#### Abschnitt 1.7 ME 05 - 2. OG

**1.7.10 Ausbau und Entsorgung Altelemente**
In der Einheit vorhandene Altelemente, einschließlich Verbindungs- und Befestigungsmaterialien ausbauen, in Container oder Fahrzeug laden und einschließlich anfallender Transport- und Entsorgungskosten fachgerecht entsorgen beziehungsweise einer stofflichen Verwertung zuführen.

Die Abrechnung erfolgt je Stück ausgebautem und entsorgtem Element unabhängig Typ und Größe.
Menge: 9,000 Stk

**1.7.20 Zweiteilige Balkonfenstertür Straßenfassade 950x2900mm**
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
Lieferung und Einbau
Außenelement als zweiteilige Fenstertür
Größe ca.  950 mm x 2900 mm Außenmaß
950 mm x 2850 mm Rahmenaußenmaß
Material  PVC
Farbe  Weiß
Dichtung  Schwarz oder Grau
Rahmen  Blendrahmen ca. 70 mm
Verstärkung: nach Erfordernis
Flügel  Flügel ca. 67 mm
Verstärkung: nach Erfordernis
Teilungen  Pfosten ca. 108 mm
Verstärkung: nach Erfordernis
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**1.7.30 Zweiteiliges Erkerseiten- und Loggiafenster Straßenfassade 500x2200mm**
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
Lieferung und Einbau
Außenelement als zweiteiliges Fenster
Größe ca.  600 mm x 2200 mm Außenmaß
600 mm x 2160 mm Rahmenaußenmaß
Material  PVC
Farbe  Weiß
Dichtung  Schwarz oder Grau
Rahmen  Blendrahmen ca. 70 mm
Verstärkung: nach Erfordernis
Flügel  Flügel ca. 67 mm
Verstärkung: nach Erfordernis,
Teilungen  Pfosten ca. 92 mm
Verstärkung: nach Erfordernis  ,
Beschlag  Dreh-Kipp rechts
Griff  Fenster (Öffnung 1)
Fenstergriff weiß
Griffhöhe ca. 388 mm
Fenster (Öffnung 2)
Fenstergriff weiß
Griffhöhe ca. 692 mm
Glas / Füllung  Wärmedämmglas 4-16-4-16-4
Sprossen  (Feld 1) Klebesprosse ca. 23 mm (1x senkrecht)
Zubehör: Kunststoffinnenfensterbank Tiefe ca. 250 mm,  Anschlussprofil 40 mm für Fensterbank (unten)
Zierprofil waagerecht [außen]
Teilungsmaße horizontal  1360mm
Menge: 4,000 Stk

**1.7.40 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 1,000 Stk

**1.7.50 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.7.60 Vierteiliges Fenster Vorderhaushoffassade 1400x2200mm**
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
Lieferung und Einbau
Außenelement als vierteiliges Fenster
Größe ca.  1400 mm x 2200 mm Außenmaß
1400 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  700mm
Menge: 1,000 Stk

**1.7.70 Fensterfalzlüfter**
Selbständig regelnde Fensterfalzlüfter aus Kunststoff zum paarweisen Einbau in Außenelemente aus PVC.
Zulässig nach DIN 1946-6,
schlagregendicht,
Klassifizierung der Luftdurchlässigkeit nach DIN EN 1026,
gemäß Vorgabe des Lüftungskonzeptes,
liefern und fachgerecht
in vorstehende Elemente einbauen

Die Abrechnung erfolgt pro Stück fix und fertig eingebautem Falzlüfter.
Menge: 18,000 Stk

#### Abschnitt 1.8 ME 06 - 2. OG

**1.8.10 Ausbau und Entsorgung Altelemente**
In der Einheit vorhandene Altelemente, einschließlich Verbindungs- und Befestigungsmaterialien ausbauen, in Container oder Fahrzeug laden und einschließlich anfallender Transport- und Entsorgungskosten fachgerecht entsorgen beziehungsweise einer stofflichen Verwertung zuführen.

Die Abrechnung erfolgt je Stück ausgebautem und entsorgtem Element unabhängig Typ und Größe.
Menge: 9,000 Stk

**1.8.20 Sechsteiliges Fenster Straßenfassade 2100x2200mm**
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
Lieferung und Einbau
Außenelement als sechsteiliges Fenster
Größe ca.  2100 mm x 2200 mm Außenmaß
2100 mm x 2160 mm Rahmenaußenmaß
Material  PVC
Farbe  Weiß
Dichtung  Schwarz oder Grau
Rahmen  Blendrahmen ca. 70 mm
Verstärkung: nach Erfordernis
Flügel  Flügel ca. 67 mm
Verstärkung: nach Erfordernis,
Flügel ca. 82 mm
Verstärkung: nach Erfordernis,
Teilungen  Pfosten ca. 92 mm
Verstärkung: nach Erfordernis  ,
Beschlag  Dreh-Kipp rechts (Feld: 1, 2, 4, 5)
Dreh-Kipp links (Feld: 3, 6)
Griff  Fenster (Öffnung 1)
Fenstergriff weiß
Griffhöhe ca. 388 mm
Fenster (Öffnung 2, 3, 4)
Fenstergriff weiß
Griffhöhe ca. 388 mm
Fenster (Öffnung 5, 6)
Fenstergriff weiß
Griffhöhe ca. 692 mm
Glas / Füllung  Wärmedämmglas 4-16-4-16-4
Sprossen  (Feld 1) Klebesprosse ca. 23 mm (1x senkrecht)
(Feld 2) Klebesprosse ca. 23 mm (1x senkrecht)
(Feld 3) Klebesprosse ca. 23 mm (1x senkrecht)
Zubehör: Kunststoffinnenfensterbank Tiefe ca. 250 mm,  Anschlussprofil 40 mm für Fensterbank (unten)
Zierprofil waagerecht [außen]
Teilungsmaße horizontal  1360 mm
Teilungsmaße vertikal  650 mm, 1450 mm, 1450 mm
Menge: 2,000 Stk

**1.8.30 Zweiteiliges Erkerseiten- und Loggiafenster Straßenfassade 500x2200mm**
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
Lieferung und Einbau
Außenelement als zweiteiliges Fenster
Größe ca.  600 mm x 2200 mm Außenmaß
600 mm x 2160 mm Rahmenaußenmaß
Material  PVC
Farbe  Weiß
Dichtung  Schwarz oder Grau
Rahmen  Blendrahmen ca. 70 mm
Verstärkung: nach Erfordernis
Flügel  Flügel ca. 67 mm
Verstärkung: nach Erfordernis,
Teilungen  Pfosten ca. 92 mm
Verstärkung: nach Erfordernis  ,
Beschlag  Dreh-Kipp rechts
Griff  Fenster (Öffnung 1)
Fenstergriff weiß
Griffhöhe ca. 388 mm
Fenster (Öffnung 2)
Fenstergriff weiß
Griffhöhe ca. 692 mm
Glas / Füllung  Wärmedämmglas 4-16-4-16-4
Sprossen  (Feld 1) Klebesprosse ca. 23 mm (1x senkrecht)
Zubehör: Kunststoffinnenfensterbank Tiefe ca. 250 mm,  Anschlussprofil 40 mm für Fensterbank (unten)
Zierprofil waagerecht [außen]
Teilungsmaße horizontal  1360mm
Menge: 2,000 Stk

**1.8.40 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 1,000 Stk

**1.8.50 Zweiteilige Balkonfenstertür Straßenfassade 950x2900mm**
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
Lieferung und Einbau
Außenelement als zweiteilige Fenstertür
Größe ca.  950 mm x 2900 mm Außenmaß
950 mm x 2850 mm Rahmenaußenmaß
Material  PVC
Farbe  Weiß
Dichtung  Schwarz oder Grau
Rahmen  Blendrahmen ca. 70 mm
Verstärkung: nach Erfordernis
Flügel  Flügel ca. 67 mm
Verstärkung: nach Erfordernis
Teilungen  Pfosten ca. 108 mm
Verstärkung: nach Erfordernis
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**1.8.60 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.8.70 Vierteiliges Fenster Vorderhaushoffassade 1300x2200mm**
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
Lieferung und Einbau
Außenelement als vierteiliges Fenster
Größe ca.  1300 mm x 2200 mm Außenmaß
1300 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  650mm
Menge: 1,000 Stk

**1.8.80 Fensterfalzlüfter**
Selbständig regelnde Fensterfalzlüfter aus Kunststoff zum paarweisen Einbau in Außenelemente aus PVC.
Zulässig nach DIN 1946-6,
schlagregendicht,
Klassifizierung der Luftdurchlässigkeit nach DIN EN 1026,
gemäß Vorgabe des Lüftungskonzeptes,
liefern und fachgerecht
in vorstehende Elemente einbauen

Die Abrechnung erfolgt pro Stück fix und fertig eingebautem Falzlüfter.
Menge: 18,000 Stk

#### Abschnitt 1.9 ME 07 - 3. OG

**1.9.10 Ausbau und Entsorgung Altelemente**
In der Einheit vorhandene Altelemente, einschließlich Verbindungs- und Befestigungsmaterialien ausbauen, in Container oder Fahrzeug laden und einschließlich anfallender Transport- und Entsorgungskosten fachgerecht entsorgen beziehungsweise einer stofflichen Verwertung zuführen.

Die Abrechnung erfolgt je Stück ausgebautem und entsorgtem Element unabhängig Typ und Größe.
Menge: 9,000 Stk

**1.9.20 Zweiteilige Balkonfenstertür Straßenfassade 950x2900mm**
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
Lieferung und Einbau
Außenelement als zweiteilige Fenstertür
Größe ca.  950 mm x 2900 mm Außenmaß
950 mm x 2850 mm Rahmenaußenmaß
Material  PVC
Farbe  Weiß
Dichtung  Schwarz oder Grau
Rahmen  Blendrahmen ca. 70 mm
Verstärkung: nach Erfordernis
Flügel  Flügel ca. 67 mm
Verstärkung: nach Erfordernis
Teilungen  Pfosten ca. 108 mm
Verstärkung: nach Erfordernis
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**1.9.30 Zweiteiliges Erkerseiten- und Loggiafenster Straßenfassade 500x2200mm**
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
Lieferung und Einbau
Außenelement als zweiteiliges Fenster
Größe ca.  600 mm x 2200 mm Außenmaß
600 mm x 2160 mm Rahmenaußenmaß
Material  PVC
Farbe  Weiß
Dichtung  Schwarz oder Grau
Rahmen  Blendrahmen ca. 70 mm
Verstärkung: nach Erfordernis
Flügel  Flügel ca. 67 mm
Verstärkung: nach Erfordernis,
Teilungen  Pfosten ca. 92 mm
Verstärkung: nach Erfordernis  ,
Beschlag  Dreh-Kipp rechts
Griff  Fenster (Öffnung 1)
Fenstergriff weiß
Griffhöhe ca. 388 mm
Fenster (Öffnung 2)
Fenstergriff weiß
Griffhöhe ca. 692 mm
Glas / Füllung  Wärmedämmglas 4-16-4-16-4
Sprossen  (Feld 1) Klebesprosse ca. 23 mm (1x senkrecht)
Zubehör: Kunststoffinnenfensterbank Tiefe ca. 250 mm,  Anschlussprofil 40 mm für Fensterbank (unten)
Zierprofil waagerecht [außen]
Teilungsmaße horizontal  1360mm
Menge: 4,000 Stk

**1.9.40 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 1,000 Stk

**1.9.50 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.9.60 Vierteiliges Fenster Vorderhaushoffassade 1400x2200mm**
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
Lieferung und Einbau
Außenelement als vierteiliges Fenster
Größe ca.  1400 mm x 2200 mm Außenmaß
1400 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  700mm
Menge: 1,000 Stk

**1.9.70 Fensterfalzlüfter**
Selbständig regelnde Fensterfalzlüfter aus Kunststoff zum paarweisen Einbau in Außenelemente aus PVC.
Zulässig nach DIN 1946-6,
schlagregendicht,
Klassifizierung der Luftdurchlässigkeit nach DIN EN 1026,
gemäß Vorgabe des Lüftungskonzeptes,
liefern und fachgerecht
in vorstehende Elemente einbauen

Die Abrechnung erfolgt pro Stück fix und fertig eingebautem Falzlüfter.
Menge: 18,000 Stk

#### Abschnitt 1.10 ME 08 - 3. OG

**1.10.10 Ausbau und Entsorgung Altelemente**
In der Einheit vorhandene Altelemente, einschließlich Verbindungs- und Befestigungsmaterialien ausbauen, in Container oder Fahrzeug laden und einschließlich anfallender Transport- und Entsorgungskosten fachgerecht entsorgen beziehungsweise einer stofflichen Verwertung zuführen.

Die Abrechnung erfolgt je Stück ausgebautem und entsorgtem Element unabhängig Typ und Größe.
Menge: 11,000 Stk

**1.10.20 Zweiteiliges Fenster Straßenfassade 950x2200mm**
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
Lieferung und Einbau
Außenelement als zweiteiliges Fenster
Größe ca.  950 mm x 2200 mm Außenmaß
950 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 1,000 Stk

**1.10.30 Zweiteilige Balkonfenstertür Straßenfassade 950x2900mm**
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
Lieferung und Einbau
Außenelement als zweiteilige Fenstertür
Größe ca.  950 mm x 2900 mm Außenmaß
950 mm x 2850 mm Rahmenaußenmaß
Material  PVC
Farbe  Weiß
Dichtung  Schwarz oder Grau
Rahmen  Blendrahmen ca. 70 mm
Verstärkung: nach Erfordernis
Flügel  Flügel ca. 67 mm
Verstärkung: nach Erfordernis
Teilungen  Pfosten ca. 108 mm
Verstärkung: nach Erfordernis
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**1.10.40 Erkerseitenrundbogenfenster Straßenfassade 600x1300mm**
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
Lieferung und Einbau
Außenelement als einteiliges Fenster
Größe ca. 600 mm x 1340 mm Außenmaß
600 mm x 1300 mm Rahmenaußenmaß
Material  PVC
Farbe  Weiß
Dichtung  Schwarz oder Grau
Rahmen  Blendrahmen ca. 70 mm
Verstärkung: nach Erfordernis
Beschlag  Fest im Rahmen
Griff  Fenster (Öffnung 1)
Fenstergriff weiß
Griffhöhe ca. 517 mm
Glas / Füllung  Wärmedämmglas 4-16-4-16-4
Sprossen  (Feld 1) Klebesprosse 23 mm (von links: 300 mm)
Zubehör: Kunststoffinnenfensterbank Tiefe ca. 250 mm,  Anschlussprofil 40 mm für Fensterbank (unten)
Menge: 2,000 Stk

**1.10.50 Erkerseitenrundfenster Straßenfassade 600mm**
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
Lieferung und Einbau
Außenelement als einteiliges Fenster
Größe ca. 600 mm x 600 mm Rahmenaußenmaß
Material  PVC
Farbe  Weiß
Dichtung  Schwarz oder Grau
Rahmen  Blendrahmen ca. 70 mm
Verstärkung: nach Erfordernis
Beschlag  Fest im Rahmen
Glas / Füllung  Wärmedämmglas 4-16-4-16-4
Sprossen  (Feld 1) Klebesprosse 23 mm (von links: 300 mm)
Menge: 2,000 Stk

**1.10.60 Vierteiliges Fenster Straßenfassade 1500x2200mm**
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
Lieferung und Einbau
Außenelement als vierteiliges Fenster
Größe ca.  1500 mm x 2200 mm Außenmaß
1500 mm x 2160 mm Rahmenaußenmaß
Material  PVC
Farbe  Weiß
Dichtung  Schwarz oder Grau
Rahmen  Blendrahmen ca. 70 mm
Verstärkung: nach Erfordernis
Flügel  Flügel ca. 74 mm
Verstärkung: nach Erfordernis,
Flügel ca. 82 mm
Verstärkung nach Erfordernis,
Teilungen  Pfosten ca. 92 mm
Verstärkung: nach Erfordernis  ,
Beschlag  Dreh-Kipp rechts (Feld: 1, 3)
Dreh-Kipp links (Feld: 2, 4)
Griff  Fenster (Öffnung 1)
Fenstergriff weiß
Griffhöhe ca. 388 mm
Fenster (Öffnung 2, 3, 4)
Fenstergriff weiß
Griffhöhe ca. 388 mm
Glas / Füllung  Wärmedämmglas 4-16-4-16-4
Sprossen  (Feld 1) Klebesprosse 23 mm (1x senkrecht),  (Feld 2) Klebesprosse 23 mm (1x senkrecht)

Zubehör: Kunststoffinnenfensterbank Tiefe ca. 250 mm,  Anschlussprofil 40 mm für Fensterbank (unten)
Zierprofil waagerecht [außen]
Teilungsmaße horizontal  1360mm
Teilungsmaße vertikal  750mm
Menge: 1,000 Stk

**1.10.70 Vierteiliges Fenster mit Rundbogenoberlicht Straßenfassade 2100x2200mm**
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
Lieferung und Einbau
Außenelement als vierteiliges Fenster
Größe ca. 2100 mm x 2200 mm Außenmaß
2100 mm x 2160 mm Rahmenaußenmaß
Material  PVC
Farbe  Weiß
Dichtung  Schwarz oder Grau
Rahmen  Blendrahmen ca. 70 mm
Verstärkung: nach Erfordernis
Flügel  Flügel ca. 82 mm
Verstärkung: nach Erfordernis,
Flügel ca. 74 mm
Verstärkung: nach Erfordernis,
Teilungen  Pfosten ca. 92 mm
Verstärkung: nach Erfordernis  ,
Beschlag  Festflügel (Feld: 1)
Dreh-Kipp rechts (Feld: 2, 3)
Dreh-Kipp links (Feld: 4)
Griff  Fenster (Öffnung 2, 3, 4)
Fenstergriff weiß
Griffhöhe ca. 712 mm
Glas / Füllung  Wärmedämmglas 4-16-4-16-4
Sprossen  (Feld 1) Klebesprosse ca. 43 mm (von links: 1450 mm, von links: 650 mm)
(Feld 1) Klebesprosse ca. 23 mm (von links: 325 mm (2x), von links: 400 mm)
Zubehör: Kunststoffinnenfensterbank Tiefe ca. 250 mm,  Anschlussprofil 40 mm für Fensterbank (unten)
Zierprofil waagerecht [außen]
Teilungsmaße horizontal  1400mm
Teilungsmaße vertikal  650mm,1450mm
Menge: 1,000 Stk

**1.10.80 Zweiteiliges Fenster Vorderhaushoffassade 900x2200mm**
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
Lieferung und Einbau
Außenelement als zweiteiliges Fenster
Größe ca.  900 mm x 2200 mm Außenmaß
900 mm x 2160 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 692 mm
Glas / Füllung  Wärmedämmglas 4-16-4-16-4
Sprossen  (Feld 1) Pfosten ca. 67 mm (1x senkrecht)
(Feld 2) Pfosten ca. 67 mm (1x senkrecht)
(Feld 1) Klebesprosse ca. 23 mm (1x senkrecht (2x))
Zubehör: Kunststoffinnenfensterbank Tiefe ca. 250 mm,  Anschlussprofil 40 mm für Fensterbank (unten)
Zierprofil waagerecht [außen]
Teilungsmaße horizontal  1360mm
Menge: 2,000 Stk

**1.10.90 Vierteiliges Fenster Vorderhaushoffassade 1300x2200mm**
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
Lieferung und Einbau
Außenelement als vierteiliges Fenster
Größe ca.  1300 mm x 2200 mm Außenmaß
1300 mm x 2160 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Wärmedämmglas 4-16-4-16-4
Zubehör: Kunststoffinnenfensterbank Tiefe ca. 250 mm,  Anschlussprofil 40 mm für Fensterbank (unten)
Zierprofil waagerecht [außen]
Teilungsmaße horizontal  1360mm
Teilungsmaße vertikal  650mm
Menge: 1,000 Stk

**1.10.100 Fensterfalzlüfter**
Selbständig regelnde Fensterfalzlüfter aus Kunststoff zum paarweisen Einbau in Außenelemente aus PVC.
Zulässig nach DIN 1946-6,
schlagregendicht,
Klassifizierung der Luftdurchlässigkeit nach DIN EN 1026,
gemäß Vorgabe des Lüftungskonzeptes,
liefern und fachgerecht
in vorstehende Elemente einbauen

Die Abrechnung erfolgt pro Stück fix und fertig eingebautem Falzlüfter.
Menge: 22,000 Stk

### Bereich 2 QUERGEBÄUDE

#### Abschnitt 2.1 DURCHFAHRT

**2.1.10 Ausbau und Entsorgung Altelemente**
Im Treppenhaus vorhandene Altelemente, einschließlich Verbindungs- und Befestigungsmaterialien ausbauen, in Container oder Fahrzeug
laden und einschließlich anfallender Transport- und Entsorgungskosten fachgerecht entsorgen beziehungsweise einer stofflichen Verwertung zuführen.

Die Abrechnung erfolgt je Stück ausgebautem und entsorgtem Element unabhängig Typ und Größe.
Menge: 2,000 Stk

**2.1.20 Zweiteiliges Durchfahrtstorelement 2300x2400mm**
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
Lieferung und Einbau dreiteiliges Durchfahrtstorelement Größe ca. 2300 mm x 2400 mm Außenmaß, als Holzwerkstoffsandwich- oder Massivholzkonstruktion
als zweiflügelige
Drehflügeltür mit festem Oberlicht, abgesetzter, beidseitiger Zierpaneele unten und Glaseinlagen im Flügel nach Bestandsvorlage, Größe je ca. 860 x 1570 mm,
Wandaufbau im Anschlussbereich einschalig, Befestigung an Mauerwerk aus Vollziegeln, Leibungsmontage außen,

Bauphysikalische Anforderungen:

- Windlastklasse 2 (Prüfdruck P1 800 Pa) DIN EN 12210
- Schlagregendichtheit Klasse 5 A (200 Pa] DIN EN 12208
- Bewertetes Schalldämmmaß DIN 4109 Rw 34 dB
- Gesamtenergiedurchlassgrad Verglasung g 0,5 DIN EN 410
- Lichttransmissionsgrad über 0,6 bis 0,75
- Luftdurchlässigkeit Klasse 2 DIN EN 12207

Funktionsanforderungen:

- Einbruchhemmung RC 2 DIN EN 1627
- Bedienungskräfte Klasse 1 DIN EN 12217
- Rahmendurchbiegung B (≤ 1/200) DIN EN 12210
- Max. zulässige Verformung Klasse 2 DIN EN 12219
- Mechanische Festigkeit Klasse 3 DIN EN 1192
- Angriffhemmend P4A DIN EN 356,
- Mechanische Dauerhaftigkeit 200.000 Zyklen DIN EN 12400,

Ausstattung:

- Elektrischer Türöffner mit Dreifallenverriegelung
- Komplettgarnitur als Wechselgarnitur
- Bodenanschlussprofil
- Absenkbare einstellbare Bodendichtung
- Gleitschienenobentürschließer hydraulisch mit Schließfolgeregelung und mechanischem Feststeller
- Verdeckter Kabelübergang
- Automatisch verriegelnder Sicherheitstürverschluss mit Falle, Riegel und zwei Automatikfallenriegeln, schlüsselbetätigtes Getriebe, mit PZ inkl. drei Schlüssel, mit Wechsel
- Türbänder drei Stück je Flügel dreidimensional verstellbar plus Bandsicherungen pro Band
- Trittschutz beidseitig als flächenbündig eingelassenes Sockelblech aus Edelstahl, Höhe ca. 150 mm, feingeschliffen oder gebürstet, Blechdicke 2 mm
- Oberfläche Echtholzfurnier
- Kantenausbildung gefälzt
- Türkanten mit verdecktem Einleimer aus Massivholz
- Zarge als Stockzarge aus Massivholz
- vorgerichtet für Schließanlage
- Abdichtung der inneren Dichtebene mit Anschlussfolie, difusionsdicht DIN 4108-3, überputzbar, dreiseitig, Dichtung für unteren Anschluss der inneren Dichtebene analog,
- Dämmebene (Funktionsebene) vollständig ausgefüllt mit Mineralwolle
- Türflügelfüllungen aus Verbund-Sicherheitsglas (VSG), P4A, Aufteilung gemäß Bestandsvorlage mit vertikal und horizontal glasteilenden Sprossen oder aufgesetzten Klebesprossen, 16 Stück quadratische Einzelfelder je Flügel
- vorgerichtet für Notausgangsverschluss DIN EN 179 Typ A Drücker-Betätigung,

Abgerechnet wird je Stück fix und fertig eingebautem Element.
Menge: 2,000 Stk

#### Abschnitt 2.2 TREPPENHAUS

**2.2.10 Ausbau und Entsorgung Altelemente**
Im Hinterhaustreppenhaus vorhandene Altelemente, einschließlich Verbindungs- und Befestigungsmaterialien, ausbauen, in Container oder Fahrzeug laden und einschließlich anfallender Transport- und Entsorgungskosten fachgerecht entsorgen beziehungsweise einer stofflichen Verwertung zuführen.

Die Abrechnung erfolgt je Stück ausgebautem und entsorgtem Element unabhängig Typ und Größe.
Menge: 6,000 Stk

**2.2.20 Hauseingangstürelement 1100x3000mm**
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
Lieferung und Einbau zweiteiliges Hauseingangs-Außentürelement gemäß Bestand,
Größe ca. 1100 mm x 3000 mm Außenmaß,
als Holzwerkstoffkonstruktion in Sandwichbauweise mit Rahmen, HDF-Absperrung und Stabilisator,
als einflügelige Drehflügeltür mit festem Oberlicht,
abgesetzter Zierpaneele innen und außen sowie
waagerechten und senkrechten Zierprofilen nach Bestandsvorlage,
Wandaufbau im Anschlussbereich einschalig,
Befestigung an Mauerwerk aus Vollziegeln,
Leibungsmontage außen,

Konstruktion als Holzwerkstofftür
U-Wert: Ud = max. 1,3 W/m²K

Bauphysikalische Anforderungen:

- Windlastklasse 2 (Prüfdruck P1 800 Pa) DIN EN 12210
- Schlagregendichtheit Klasse 5 A (200 Pa] DIN EN 12208
- Bewertetes Schalldämmmaß DIN 4109 Rw 34 dB
- Wärmeschutz DIN EN 150 10077-1, DIN 4108-4  Ud ≤ 1,3 W/m2K
- Gesamtenergiedurchlassgrad Verglasung g 0,5 DIN EN 410
- Lichttransmissionsgrad über 0,6 bis 0,75
- Luftdurchlässigkeit Klasse 2 DIN EN 12207

Funktionsanforderungen:

- Einbruchhemmung RC 2 DIN EN 1627
- Bedienungskräfte Klasse 1 DIN EN 12217
- Rahmendurchbiegung B (≤ 1/200) DIN EN 12210
- Max. zulässige Verformung Klasse 2 DIN EN 12219
- Mechanische Festigkeit Klasse 3 DIN EN 1192
- Angriffhemmend P4A DIN EN 356,
- Mechanische Dauerhaftigkeit 200.000 Zyklen DIN EN 12400,

Ausstattung:

- Elektrischer Türöffner mit Dreifallenverriegelung
- Komplettgarnitur als Wechselgarnitur
- Thermisch getrennte Schwelle
- Absenkbare einstellbare Bodendichtung
- Gleitschienenobentürschließer hydraulisch mit Schließfolgeregelung und mechanischem Feststeller
- Verdeckter Kabelübergang
- Füllungen hochwärmedämmend mit Alueinlage, Füllungen beideitig glatt
- Automatisch verriegelnder Sicherheitstürverschluss mit Falle, Riegel und zwei Automatikfallenriegeln, schlüsselbetätigtes Getriebe, mit PZ inkl. drei Schlüssel, mit Wechsel
- Türbänder drei Stück dreidimensional verstellbar plus Bandsicherungen pro Band
- Trittschutz beidseitig als flächenbündig eingelassenes Sockelblech aus Edelstahl, Höhe ca. 150 mm, feingeschliffen oder gebürstet, Blechdicke 2 mm
- Oberfläche Echtholzfurnier
- Kantenausbildung gefälzt
- Türkanten mit verdecktem Einleimer aus Massivholz
- Zarge als Stockzarge aus Massivholz
- vorgerichtet für Schließanlage
- Abdichtung der inneren Dichtebene mit Anschlussfolie, difusionsdicht DIN 4108-3, überputzbar, dreiseitig, Dichtung für unteren Anschluss der inneren Dichtebene analog,
- Dämmebene (Funktionsebene) vollständig ausgefüllt mit Mineralwolle
- Türflügel mit Füllung aus Verbund-Sicherheitsglas (VSG), P4A, Aufteilung gemäß Bestandsvorlage mit vertikal und horizontal glasteilenden Sprossen oder aufgesetzten Klebesprossen, 16 Stück quadratische Einzelfelder im Flügel
- Vorgerichtet für Notausgangsverschluss DIN EN 179 Typ A Drücker-Betätigung,

Abgerechnet wird je Stück fix und fertig eingebautem Hauseingangstürelement.
Menge: 1,000 Stk

**2.2.30 Quergebäudekellertür 1000x2200mm**
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
Lieferung und Einbau
Außenelement als 1-teilige Nebeneingangstür
Größe ca.  1000 mm x 2200 mm
Material  PVC
Farbe  Weiß
Dichtung  Schwarz oder Grau
Rahmen  Blendrahmen ca. 70 mm
Verstärkung: nach Erfordernis
Flügel  Flügel ca. 108 mm
Verstärkung: nach Erfordernis,
Beschlag  Dreh rechts
Griff  Haustür (Öffnung 1)
Türgriff weiß
Haustür Stoßgriff Aluminium
Rosette Aluminium
Rosette Aluminium
Griffhöhe ca. 900 mm
Glas / Füllung  Wärmedämmglas 4-16-4-16-4  (Feld: 1.1, 1.2)
Paneel 4,5/46,5/3 (Feld: 1.3, 1.4)
Sprossen  (Feld 1) Pfosten ca. 92 mm
Zubehör:  Wetterschenkel [außen] (unten)
Farbe : E6/EV1 silber eloxiert
Bodenschwelle  Bodenschwellenprofil,
Obenliegender Türschließer mit variabler Schließkraft (EN 3/4) sowie einstellbarer Schließgeschwindigkeit und Endschlag, Normalmontage auf Türblatt/Bandseite.

Beispielfabrikat Türschließer:
GEZE TS 1500

Angeb. Fabr. Türschließer: '....................................................'
Menge: 1,000 Stk

**2.2.40 Treppenhausfenster Hinterhaus 1300x1800mm**
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
Lieferung und Einbau
Außenelement als einteiliges Fenster
Größe ca.  1300 mm x 1800 mm Außenmaß
1300 mm x 1760 mm Rahmenaußenmaß
Material  PVC
Farbe  Weiß
Dichtung  Schwarz oder Grau
Rahmen  Blendrahmen ca. 84 mm
Verstärkung: nach Erfordernis
Beschlag  Fest im Rahmen
Glas / Füllung  Wärmedämmglas 4-16-4-16-4
Sprossen  (Feld 1) Klebesprosse ca. 23 mm (von links: 250 mm, von links: 800 mm, von unten: 250 mm (3x), von unten: 1260 mm (3x), 1x waagerecht (2x))
Zubehör: Kunststoffinnenfensterbank Tiefe ca. 250 mm,  Anschlussprofil 40 mm für Fensterbank (unten)
Menge: 3,000 Stk

**2.2.50 Treppenhausobergeschossfenster Vorder- und Hinterhaus 1300x800mm**
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
Lieferung und Einbau
Außenelement als einteiliges Fenster
Größe ca.  1300 mm x 800 mm Außenmaß
1300 mm x 760 mm Rahmenaußenmaß
Material  PVC
Farbe  Weiß
Dichtung  Schwarz oder Grau
Rahmen  Blendrahmen ca. 84 mm
Verstärkung: nach Erfordernis
Beschlag  Fest im Rahmen
Glas / Füllung  Wärmedämmglas 4-16-4-16-4
Sprossen  (Feld 1) Klebesprosse ca. 23 mm (von links: 250 mm, von links: 800 mm, 1x waagerecht (2x))
Zubehör: Kunststoffinnenfensterbank Tiefe ca. 250 mm,  Anschlussprofil 40 mm für Fensterbank (unten)
Menge: 1,000 Stk

**2.2.60 Fensterfalzlüfter**
Selbständig regelnde Fensterfalzlüfter aus Kunststoff zum paarweisen Einbau in Außenelemente aus PVC.
Zulässig nach DIN 1946-6,
schlagregendicht,
Klassifizierung der Luftdurchlässigkeit nach DIN EN 1026,
gemäß Vorgabe des Lüftungskonzeptes,
liefern und fachgerecht
in vorstehende Elemente einbauen

Die Abrechnung erfolgt pro Stück fix und fertig eingebautem Falzlüfter.
Menge: 8,000 Stk

#### Abschnitt 2.3 GE - EG Rechts

**2.3.10 Ausbau und Entsorgung Altelemente**
In der Einheit vorhandene Altelemente, einschließlich Verbindungs- und Befestigungsmaterialien ausbauen, in Container oder Fahrzeug laden und einschließlich anfallender Transport- und Entsorgungskosten fachgerecht entsorgen beziehungsweise einer stofflichen Verwertung zuführen.

Die Abrechnung erfolgt je Stück ausgebautem und entsorgtem Element unabhängig Typ und Größe.
Menge: 2,000 Stk

**2.3.20 Zweiteiliges Fenster mit Rollladenvorsatzkasten Hinterhausgartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm

Beschattung
Rollladenvorbaukasten
Äußere Führungsschienenabmessungen ca.  50mm x 100mm
Kastenabmessungen ca.  160mm x 160mm
Menge: 2,000 Stk

**2.3.30 Fensterfalzlüfter**
Selbständig regelnde Fensterfalzlüfter aus Kunststoff zum paarweisen Einbau in Außenelemente aus PVC.
Zulässig nach DIN 1946-6,
schlagregendicht,
Klassifizierung der Luftdurchlässigkeit nach DIN EN 1026,
gemäß Vorgabe des Lüftungskonzeptes,
liefern und fachgerecht
in vorstehende Elemente einbauen

Die Abrechnung erfolgt pro Stück fix und fertig eingebautem Falzlüfter.
Menge: 4,000 Stk

#### Abschnitt 2.4 GE - EG Links

**2.4.10 Ausbau und Entsorgung Altelemente**
In der Einheit vorhandene Altelemente bestehend aus Fenstern mit den Abmessungen wie in Folgepositionen der Neuelemente beschrieben sowie zweiflügeligem Drehflügeltor, einschließlich Verbindungs- und Befestigungsmaterialien ausbauen, in Container oder Fahrzeug laden und einschließlich anfallender Transport- und Entsorgungskosten fachgerecht entsorgen beziehungsweise einer stofflichen Verwertung zuführen.

Foto auszubauen

Die Abrechnung erfolgt je Stück ausgebautem und entsorgtem Element unabhängig Typ und Größe.
Menge: 5,000 Stk

**2.4.20 Vierteiliges Fenster mit Rolladenvorsatzkasten Hinterhaushoffassade 1300x2000mm**
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
Lieferung und Einbau
Außenelement als vierteiliges Fenster
Größe ca.  1300 mm x 2000 mm Außenmaß
1300 mm x 1960 mm Rahmenaußenmaß
Material  PVC
Farbe  Weiß
Dichtung  Schwarz oder Grau
Rahmen  Blendrahmen ca. 70 mm
Verstärkung: nach Erfordernis
Flügel  Flügel ca. 74 mm
Verstärkung: nach Erfordernis,
Flügel ca. 82 mm
Verstärkung: nach Erfordernis,
Teilungen  Pfosten ca. 92 mm
Verstärkung: nach Erfordernis  ,
Beschlag  Dreh-Kipp rechts (Feld: 1, 3)
Dreh-Kipp links (Feld: 2, 4)
Griff  Fenster (Öffnung 1)
Fenstergriff weiß
Griffhöhe ca. 388 mm
Fenster (Öffnung 2, 3, 4)
Fenstergriff weiß
Griffhöhe ca. 388 mm
Glas / Füllung  Einbruchhemmungsglas 10 VSG-12-4-12-6 (P4A)
Zubehör: Kunststoffinnenfensterbank Tiefe ca. 250 mm,  Anschlussprofil 40 mm für Fensterbank (unten)
Zierprofil waagerecht [außen]
Teilungsmaße horizontal  1160mm
Teilungsmaße vertikal  650mm

Beschattung
Rollladenvorbaukasten
Äußere Führungsschienenabmessungen ca.  50mm x 100mm
Kastenabmessungen ca.  160mm x 160mm
Menge: 2,000 Stk

**2.4.30 Zweiteiliges Fenster mit Rollladenvorsatzkasten Hinterhausgartenfassade 1005x1005mm**
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
Lieferung und Einbau
Außenelement als zweiteiliges Fenster
Größe ca.  1005 mm x 1005 mm Außenmaß
1005 mm x 965 mm Rahmenaußenmaß
Material  PVC
Farbe  Weiß
Dichtung  Schwarz oder Grau
Rahmen  Blendrahmen ca. 70 mm
Verstärkung: nach Erfordernis
Flügel  Flügel ca. 74 mm
Verstärkung: nach Erfordernis,
Beschlag  Stulp Bedarfsflügel rechts (Feld: 1)
Stulp Arbeitsflügel Dreh-Kipp links (Feld: 2)
Griff  Fenster (Öffnung 2)
Fenstergriff weiß
Griffhöhe ca. 482.5 mm
Glas / Füllung  Wärmedämmglas 4-16-4-16-4
Zubehör: Kunststoffinnenfensterbank Tiefe ca. 250 mm,  Anschlussprofil 40 mm für Fensterbank (unten)
Stulp  Stulp ca. 40 mm
Verstärkung: nach Erfordernis
Teilungsmaße vertikal  502.5mm

Beschattung
Rollladenvorbaukasten
Äußere Führungsschienenabmessungen ca.  50mm x 100mm
Kastenabmessungen ca.  160mm x 160mm
Menge: 1,000 Stk

**2.4.40 Zweiteiliges Fenster mit Rollladenvorsatzkasten Hinterhausgartenfassade 800x1200mm**
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
Lieferung und Einbau
Außenelement als zweiteiliges Fenster
Größe ca.  800 mm x 1200 mm Außenmaß
800 mm x 1160 mm Rahmenaußenmaß
Material  PVC
Farbe  Weiß
Dichtung  Schwarz oder Grau
Rahmen  Blendrahmen ca. 70 mm
Verstärkung: nach Erfordernis
Flügel  Flügel ca. 74 mm
Verstärkung: nach Erfordernis,
Beschlag  Stulp Bedarfsflügel rechts (Feld: 1)
Stulp Arbeitsflügel Dreh-Kipp links (Feld: 2)
Griff  Fenster (Öffnung 2)
Fenstergriff weiß
Griffhöhe ca. 580 mm
Glas / Füllung  Wärmedämmglas 4-16-4-16-4
Zubehör: Kunststoffinnenfensterbank Tiefe ca. 250 mm,  Anschlussprofil 40 mm für Fensterbank (unten)
Stulp  Stulp ca. 40 mm
Verstärkung: nach Erfordernis
Teilungsmaße vertikal  400mm

Beschattung
Rollladenvorbaukasten
Äußere Führungsschienenabmessungen ca.  50mm x 100mm
Kastenabmessungen ca.  160mm x 160mm
Menge: 1,000 Stk

**2.4.60 Fensterfalzlüfter**
Selbständig regelnde Fensterfalzlüfter aus Kunststoff zum paarweisen Einbau in Außenelemente aus PVC.
Zulässig nach DIN 1946-6,
schlagregendicht,
Klassifizierung der Luftdurchlässigkeit nach DIN EN 1026,
gemäß Vorgabe des Lüftungskonzeptes,
liefern und fachgerecht
in vorstehende Elemente einbauen

Die Abrechnung erfolgt pro Stück fix und fertig eingebautem Falzlüfter.
Menge: 10,000 Stk

#### Abschnitt 2.5 ME 09 - 1. OG

**2.5.10 Ausbau und Entsorgung Altelemente**
In der Einheit vorhandene Altelemente, einschließlich Verbindungs- und Befestigungsmaterialien ausbauen, in Container oder Fahrzeug laden und einschließlich anfallender Transport- und Entsorgungskosten fachgerecht entsorgen beziehungsweise einer stofflichen Verwertung zuführen.

Die Abrechnung erfolgt je Stück ausgebautem und entsorgtem Element unabhängig Typ und Größe.
Menge: 7,000 Stk

**2.5.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 5,000 Stk

**2.5.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.5.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.5.50 Fensterfalzlüfter**
Selbständig regelnde Fensterfalzlüfter aus Kunststoff zum paarweisen Einbau in Außenelemente aus PVC.
Zulässig nach DIN 1946-6,
schlagregendicht,
Klassifizierung der Luftdurchlässigkeit nach DIN EN 1026,
gemäß Vorgabe des Lüftungskonzeptes,
liefern und fachgerecht
in vorstehende Elemente einbauen

Die Abrechnung erfolgt pro Stück fix und fertig eingebautem Falzlüfter.
Menge: 14,000 Stk

#### Abschnitt 2.6 ME 10 - 1. OG

**2.6.10 Ausbau und Entsorgung Altelemente**
In der Einheit vorhandene Altelemente, einschließlich Verbindungs- und Befestigungsmaterialien ausbauen, in Container oder Fahrzeug laden und einschließlich anfallender Transport- und Entsorgungskosten fachgerecht entsorgen beziehungsweise einer stofflichen Verwertung zuführen.

Die Abrechnung erfolgt je Stück ausgebautem und entsorgtem Element unabhängig Typ und Größe.
Menge: 8,000 Stk

**2.6.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 6,000 Stk

**2.6.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.6.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.6.50 Fensterfalzlüfter**
Selbständig regelnde Fensterfalzlüfter aus Kunststoff zum paarweisen Einbau in Außenelemente aus PVC.
Zulässig nach DIN 1946-6,
schlagregendicht,
Klassifizierung der Luftdurchlässigkeit nach DIN EN 1026,
gemäß Vorgabe des Lüftungskonzeptes,
liefern und fachgerecht
in vorstehende Elemente einbauen

Die Abrechnung erfolgt pro Stück fix und fertig eingebautem Falzlüfter.
Menge: 16,000 Stk

#### Abschnitt 2.7 ME 11 - 2. OG

**2.7.10 Ausbau und Entsorgung Altelemente**
In der Einheit vorhandene Altelemente, einschließlich Verbindungs- und Befestigungsmaterialien ausbauen, in Container oder Fahrzeug laden und einschließlich anfallender Transport- und Entsorgungskosten fachgerecht entsorgen beziehungsweise einer stofflichen Verwertung zuführen.

Die Abrechnung erfolgt je Stück ausgebautem und entsorgtem Element unabhängig Typ und Größe.
Menge: 5,000 Stk

**2.7.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.7.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.7.40 Sechsteiliges Fenster Hinterhaushoffassade 1600x2000mm**
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
Lieferung und Einbau
Außenelement als sechsteiliges Fenster
Größe ca.  1600 mm x 2000 mm Außenmaß
1600 mm x 1960 mm Rahmenaußenmaß
Material  PVC
Farbe  Weiß
Dichtung  Schwarz oder Grau
Rahmen  Blendrahmen ca. 70 mm
Flügel  Flügel ca. 67 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.7.50 Fensterfalzlüfter**
Selbständig regelnde Fensterfalzlüfter aus Kunststoff zum paarweisen Einbau in Außenelemente aus PVC.
Zulässig nach DIN 1946-6,
schlagregendicht,
Klassifizierung der Luftdurchlässigkeit nach DIN EN 1026,
gemäß Vorgabe des Lüftungskonzeptes,
liefern und fachgerecht
in vorstehende Elemente einbauen

Die Abrechnung erfolgt pro Stück fix und fertig eingebautem Falzlüfter.
Menge: 10,000 Stk

#### Abschnitt 2.8 ME 12 - 2. OG

**2.8.10 Ausbau und Entsorgung Altelemente**
In der Einheit vorhandene Altelemente, einschließlich Verbindungs- und Befestigungsmaterialien ausbauen, in Container oder Fahrzeug laden und einschließlich anfallender Transport- und Entsorgungskosten fachgerecht entsorgen beziehungsweise einer stofflichen Verwertung zuführen.

Die Abrechnung erfolgt je Stück ausgebautem und entsorgtem Element unabhängig Typ und Größe.
Menge: 5,000 Stk

**2.8.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 4,000 Stk

**2.8.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.8.40 Fensterfalzlüfter**
Selbständig regelnde Fensterfalzlüfter aus Kunststoff zum paarweisen Einbau in Außenelemente aus PVC.
Zulässig nach DIN 1946-6,
schlagregendicht,
Klassifizierung der Luftdurchlässigkeit nach DIN EN 1026,
gemäß Vorgabe des Lüftungskonzeptes,
liefern und fachgerecht
in vorstehende Elemente einbauen

Die Abrechnung erfolgt pro Stück fix und fertig eingebautem Falzlüfter.
Menge: 10,000 Stk

#### Abschnitt 2.9 ME 13 - 2. OG

**2.9.10 Ausbau und Entsorgung Altelemente**
In der Einheit vorhandene Altelemente, einschließlich Verbindungs- und Befestigungsmaterialien ausbauen, in Container oder Fahrzeug laden und einschließlich anfallender Transport- und Entsorgungskosten fachgerecht entsorgen beziehungsweise einer stofflichen Verwertung zuführen.

Die Abrechnung erfolgt je Stück ausgebautem und entsorgtem Element unabhängig Typ und Größe.
Menge: 5,000 Stk

**2.9.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.9.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.9.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.9.50 Fensterfalzlüfter**
Selbständig regelnde Fensterfalzlüfter aus Kunststoff zum paarweisen Einbau in Außenelemente aus PVC.
Zulässig nach DIN 1946-6,
schlagregendicht,
Klassifizierung der Luftdurchlässigkeit nach DIN EN 1026,
gemäß Vorgabe des Lüftungskonzeptes,
liefern und fachgerecht
in vorstehende Elemente einbauen

Die Abrechnung erfolgt pro Stück fix und fertig eingebautem Falzlüfter.
Menge: 10,000 Stk

#### Abschnitt 2.10 ME 14 - 3. OG

**2.10.10 Ausbau und Entsorgung Altelemente**
In der Einheit vorhandene Altelemente, einschließlich Verbindungs- und Befestigungsmaterialien ausbauen, in Container oder Fahrzeug laden und einschließlich anfallender Transport- und Entsorgungskosten fachgerecht entsorgen beziehungsweise einer stofflichen Verwertung zuführen.

Die Abrechnung erfolgt je Stück ausgebautem und entsorgtem Element unabhängig Typ und Größe.
Menge: 5,000 Stk

**2.10.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.10.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.10.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.10.50 Fensterfalzlüfter**
Selbständig regelnde Fensterfalzlüfter aus Kunststoff zum paarweisen Einbau in Außenelemente aus PVC.
Zulässig nach DIN 1946-6,
schlagregendicht,
Klassifizierung der Luftdurchlässigkeit nach DIN EN 1026,
gemäß Vorgabe des Lüftungskonzeptes,
liefern und fachgerecht
in vorstehende Elemente einbauen

Die Abrechnung erfolgt pro Stück fix und fertig eingebautem Falzlüfter.
Menge: 10,000 Stk

#### Abschnitt 2.11 ME 15 - 3. OG

**2.11.10 Ausbau und Entsorgung Altelemente**
In der Einheit vorhandene Altelemente, einschließlich Verbindungs- und Befestigungsmaterialien ausbauen, in Container oder Fahrzeug laden und einschließlich anfallender Transport- und Entsorgungskosten fachgerecht entsorgen beziehungsweise einer stofflichen Verwertung zuführen.

Die Abrechnung erfolgt je Stück ausgebautem und entsorgtem Element unabhängig Typ und Größe.
Menge: 5,000 Stk

**2.11.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 4,000 Stk

**2.11.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.11.40 Fensterfalzlüfter**
Selbständig regelnde Fensterfalzlüfter aus Kunststoff zum paarweisen Einbau in Außenelemente aus PVC.
Zulässig nach DIN 1946-6,
schlagregendicht,
Klassifizierung der Luftdurchlässigkeit nach DIN EN 1026,
gemäß Vorgabe des Lüftungskonzeptes,
liefern und fachgerecht
in vorstehende Elemente einbauen

Die Abrechnung erfolgt pro Stück fix und fertig eingebautem Falzlüfter.
Menge: 10,000 Stk

#### Abschnitt 2.12 ME 16 - 3. OG

**2.12.10 Ausbau und Entsorgung Altelemente**
In der Einheit vorhandene Altelemente, einschließlich Verbindungs- und Befestigungsmaterialien ausbauen, in Container oder Fahrzeug laden und einschließlich anfallender Transport- und Entsorgungskosten fachgerecht entsorgen beziehungsweise einer stofflichen Verwertung zuführen.

Die Abrechnung erfolgt je Stück ausgebautem und entsorgtem Element unabhängig Typ und Größe.
Menge: 5,000 Stk

**2.12.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.12.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.12.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.12.50 Fensterfalzlüfter**
Selbständig regelnde Fensterfalzlüfter aus Kunststoff zum paarweisen Einbau in Außenelemente aus PVC.
Zulässig nach DIN 1946-6,
schlagregendicht,
Klassifizierung der Luftdurchlässigkeit nach DIN EN 1026,
gemäß Vorgabe des Lüftungskonzeptes,
liefern und fachgerecht
in vorstehende Elemente einbauen

Die Abrechnung erfolgt pro Stück fix und fertig eingebautem Falzlüfter.
Menge: 10,000 Stk

#### Abschnitt 2.13 ME 17 - 4. OG

**2.13.10 Ausbau und Entsorgung Altelemente**
In der Einheit vorhandene Altelemente, einschließlich Verbindungs- und Befestigungsmaterialien ausbauen, in Container oder Fahrzeug laden und einschließlich anfallender Transport- und Entsorgungskosten fachgerecht entsorgen beziehungsweise einer stofflichen Verwertung zuführen.

Die Abrechnung erfolgt je Stück ausgebautem und entsorgtem Element unabhängig Typ und Größe.
Menge: 5,000 Stk

**2.13.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.13.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.13.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.13.50 Fensterfalzlüfter**
Selbständig regelnde Fensterfalzlüfter aus Kunststoff zum paarweisen Einbau in Außenelemente aus PVC.
Zulässig nach DIN 1946-6,
schlagregendicht,
Klassifizierung der Luftdurchlässigkeit nach DIN EN 1026,
gemäß Vorgabe des Lüftungskonzeptes,
liefern und fachgerecht
in vorstehende Elemente einbauen

Die Abrechnung erfolgt pro Stück fix und fertig eingebautem Falzlüfter.
Menge: 10,000 Stk

#### Abschnitt 2.14 ME 18 - 4. OG

**2.14.10 Ausbau und Entsorgung Altelemente**
In der Einheit vorhandene Altelemente, einschließlich Verbindungs- und Befestigungsmaterialien ausbauen, in Container oder Fahrzeug laden und einschließlich anfallender Transport- und Entsorgungskosten fachgerecht entsorgen beziehungsweise einer stofflichen Verwertung zuführen.

Die Abrechnung erfolgt je Stück ausgebautem und entsorgtem Element unabhängig Typ und Größe.
Menge: 5,000 Stk

**2.14.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 5,000 Stk

**2.14.30 Fensterfalzlüfter**
Selbständig regelnde Fensterfalzlüfter aus Kunststoff zum paarweisen Einbau in Außenelemente aus PVC.
Zulässig nach DIN 1946-6,
schlagregendicht,
Klassifizierung der Luftdurchlässigkeit nach DIN EN 1026,
gemäß Vorgabe des Lüftungskonzeptes,
liefern und fachgerecht
in vorstehende Elemente einbauen

Die Abrechnung erfolgt pro Stück fix und fertig eingebautem Falzlüfter.
Menge: 10,000 Stk

#### Abschnitt 2.15 ME 19 - 4. OG

**2.15.10 Ausbau und Entsorgung Altelemente**
In der Einheit vorhandene Altelemente, einschließlich Verbindungs- und Befestigungsmaterialien ausbauen, in Container oder Fahrzeug laden und einschließlich anfallender Transport- und Entsorgungskosten fachgerecht entsorgen beziehungsweise einer stofflichen Verwertung zuführen.

Die Abrechnung erfolgt je Stück ausgebautem und entsorgtem Element unabhängig Typ und Größe.
Menge: 5,000 Stk

**2.15.20 Zweiteiliges Fenster Hinterhaushof- und Gartenfassade 1000x2000mm**
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
Lieferung und Einbau
Außenelement als zweiteiliges Fenster
Größe ca.  1000 mm x 2000 mm Außenmaß
1000 mm x 1960 mm Rahmenaußenmaß
Material  PVC
Farbe  Weiß
Dichtung  Schwarz oder Grau
Rahmen  Blendrahmen ca. 70 mm
Verstärkung: nach Erfordernis
Flügel  Flügel ca. 74 mm
Verstärkung: nach Erfordernis,
Teilungen  Pfosten ca. 92 mm
Verstärkung: nach Erfordernis  ,
Beschlag  Dreh-Kipp rechts
Griff  Fenster (Öffnung 1)
Fenstergriff weiß
Griffhöhe ca. 388 mm
Fenster (Öffnung 2)
Fenstergriff weiß
Griffhöhe ca. 592 mm
Glas / Füllung  Wärmedämmglas 4-16-4-16-4
Sprossen  (Feld 1) Pfosten ca. 67 mm (1x senkrecht)
(Feld 2) Pfosten ca. 67 mm (1x senkrecht)
(Feld 1) Klebesprosse ca. 23 mm (1x senkrecht (2x))
Zubehör: Kunststoffinnenfensterbank Tiefe ca. 250 mm,  Anschlussprofil 40 mm für Fensterbank (unten)
Zierprofil waagerecht [außen]
Teilungsmaße horizontal  1160mm
Menge: 3,000 Stk

**2.15.30 Zweiteilige Balkonfenstertür Hinterhaus 1000x2900mm**
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
Lieferung und Einbau
Außenelement als zweiteilige Fenstertür
Größe ca.  1000 mm x 2900 mm Außenmaß
1000 mm x 2850 mm Rahmenaußenmaß
Material  PVC
Farbe  Weiß
Dichtung  Schwarz oder Grau
Rahmen  Blendrahmen ca. 70 mm
Verstärkung: nach Erfordernis
Flügel  Flügel ca. 67 mm
Verstärkung: nach Erfordernis,
Teilungen  Pfosten ca. 108 mm
Verstärkung: nach Erfordernis,  ,
Beschlag  Dreh-Kipp rechts
Griff  Fenster (Öffnung 1)
Fenstergriff weiß
Griffhöhe ca. 392 mm
Fenstertür (Öffnung 2)
Fenstertürgriff Aluminium
Griffhöhe ca. 1050 mm
Glas / Füllung  Wärmedämmglas 4-16-4-16-4
Sprossen  (Feld 1) Pfosten ca. 67 mm (1x senkrecht)
(Feld 2) Pfosten ca. 67 mm (1x senkrecht)
(Feld 1) Klebesprosse ca. 23 mm (1x senkrecht (2x))
Zubehör: Kunststoffinnenfensterbank Tiefe ca. 250 mm,  Anschlussprofil 50 mm (unten)
Zierprofil waagerecht [außen]
Wetterschenkel [außen] (unten)
Farbe : E6/EV1 silber eloxiert
Bodenschwelle  Bodenschwellenprofil
Teilungsmaße horizontal  2050mm
Menge: 1,000 Stk

**2.15.40 Sechsteiliges Fenster Hinterhaushoffassade 1600x2000mm**
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
Lieferung und Einbau
Außenelement als sechsteiliges Fenster
Größe ca.  1600 mm x 2000 mm Außenmaß
1600 mm x 1960 mm Rahmenaußenmaß
Material  PVC
Farbe  Weiß
Dichtung  Schwarz oder Grau
Rahmen  Blendrahmen ca. 70 mm
Verstärkung: nach Erfordernis
Flügel  Flügel ca. 67 mm
Verstärkung: nach Erfordernis
Flügel ca. 82 mm
Verstärkung: nach Erfordernis
Teilungen  Pfosten ca. 92 mm
Verstärkung: nach Erfordernis
Beschlag  Dreh-Kipp rechts (Feld: 1, 2, 4, 5)
Dreh-Kipp links (Feld: 3, 6)
Griff  Fenster (Öffnung 1)
Fenstergriff weiß
Griffhöhe ca. 388 mm
Fenster (Öffnung 2)
Fenstergriff weiß
Griffhöhe ca. 388 mm
Fenster (Öffnung 3)
Fenstergriff weiß
Griffhöhe ca. 388 mm
Fenster (Öffnung 4)
Fenstergriff weiß
Griffhöhe ca. 592 mm
Fenster (Öffnung 5)
Fenstergriff weiß
Griffhöhe ca. 592 mm
Fenster (Öffnung 6)
Fenstergriff weiß
Griffhöhe ca. 592 mm
Glas / Füllung  Wärmedämmglas 4-16-4-16-4
Sprossen  (Feld 1) Klebesprosse ca. 23 mm (1x senkrecht)
(Feld 2) Klebesprosse ca. 23 mm (1x senkrecht)
(Feld 3) Klebesprosse ca. 23 mm (1x senkrecht)
Zubehör: Kunststoffinnenfensterbank Tiefe ca. 250 mm,
Anschlussprofil 40 mm für Fensterbank (unten)
Zierprofil waagerecht [außen]
Teilungsmaße horizontal  1160mm
Teilungsmaße vertikal  495mm,1104mm,1105mm
Menge: 1,000 Stk

**2.15.50 Fensterfalzlüfter**
Selbständig regelnde Fensterfalzlüfter aus Kunststoff zum paarweisen Einbau in Außenelemente aus PVC.
Zulässig nach DIN 1946-6,
schlagregendicht,
Klassifizierung der Luftdurchlässigkeit nach DIN EN 1026,
gemäß Vorgabe des Lüftungskonzeptes,
liefern und fachgerecht
in vorstehende Elemente einbauen

Die Abrechnung erfolgt pro Stück fix und fertig eingebautem Falzlüfter.
Menge: 10,000 Stk

### Bereich 3 REGIE

#### Abschnitt 3.1 Stundenlohnarbeiten

*Hinweis*
Hinweis Stundenlohnarbeiten

Unvorhersehbare, das Gesamtwerk jedoch notwendige Arbeiten nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**3.1.10 Facharbeiter**
*** Stundenlohnarbeiten
Stunden eines Facharbeiters, einschließlich aller Zuschläge.
Menge: 8,000 Std

**3.1.20 Helfer**
*** Stundenlohnarbeiten
Stunden eines Helfers, einschließlich aller Zuschläge.
Menge: 8,000 Std
